# Gistl LPH 6
Angebotsaufforderung (GAEB DA XML 3.2, DA83)
Projekt: 22-030
Währung: EUR
Auftraggeber: Gemeinde Frauenau, Rathausplatz 4, 94258 Frauenau
Ausführungsort: Generalsanierung und Erweiterung des Gis
Erstellt mit: BUILDUP, BUILDUP v29.2.0.0, 26.02.2026

## 008 3080 Trockenbauarbeiten
Datum: 23.02.2026

### 8 3080 Trockenbauarbeiten

*Hinweis: Baubeschreibung*
Baubeschreibung

Allgemeine Beschreibung der Bauaufgabe
Bauwerk/Baukörper:

- Der Mehraufwand für den Material An-/Abtransport, für das Fördern und Laden
  innerhalb des Bestandsgebäudes ist einzukalkulieren.
- Durch den erschwerten Material An- und Abtransport wird eine Besichtung der
  Maßnahme vor Ort empfohlen.

1. Gelände – Höhenlage (Grundwasserstand), Kontaminationen:
Grundwasser steht in den geplanten Baugruben lt. Gutachten nicht an, in mittlerer Höhe zum Bestandsgelände jedoch etwas Schichtenwasser. Kontaminationen sind lt. Gutachten im Baugrund v.a. aus Rückständen der Glasproduktion zu erwarten (Ofenschlacken). Desweiteren ist eine durchgängig vorhandene Torfschicht zu entsorgen.

2. Gründung:
Die notwendigen Nachgründungen konnten von den Tragwerksplanern, auf Grundlage des erweiterten geotechnischen Berichts, IB auf eine Gründungsertüchtigung des Wirtshauses reduziert werden. Im gesamten Gebäude müssen wegen des schlechten Untergrunds neue Bodenplatten mit bis zu 70cm hohem Unterbau (im Saal als „Frostschutzpolster“) eingebaut werden.
Die neuen Anbauten im Süden werden mit tragenden Bodenplatten unterkellert und als weiße Wanne in WU-Beton ausgeführt. Der neue Anbau im Norden wird nicht unterkellert und mit einer tragenden Bodenplatte gegründet.

3. Tragwerk:
Die Fundamente aus Granitmauerwerk werden partiell mittels Fugenergänzungen und Mauerwerksaustausch ertüchtigt; das darüberliegende Bestandsmauerwerk aus Vollziegeln mit Rissvernadelungen. Die Dachtragwerke von Saal und Wirtshaus werden zimmermannsmäßig restauriert bzw. verstärkt.
Die neuen Anbauten werden aus Stahlbeton (im Untergeschoss WU), Stahlprofilen, Brettsperrholz und Pfostenriegelfassaden aus Stahl errichtet.

4. Außenwände und Fassadenbehandlung:
Die erdberührten Bausubstanz von Saal und Wirtshaus, die mit den Baumaßnahmen nicht ausreichend gegen aufsteigende Feuchte und Taupunktunterschreitung zu schützen sind, werden im Sockelbereich mit Temperierungsschleifen getrocknet. Das Mauerwerk wird offenporiger und dämmt somit besser. Desweiteren wird der Salztransport unterbunden, was die Konsistenz des Mauerwerks erhält und wiederkehrende Putzerneuerungen langfristig vermeidet.
Desweiteren wird der Feuchtigkeitseintrag unterhalb der Geländeoberkante gebäudeumlaufend durch eine verdichtete Ton-Mischung „Dernoton“ unterbunden.
Die Außenputzflächen werden weitestmöglich gehalten und in der Oberputzstruktur an den historischen Putz angeglichen (putzsichtig ohne Farbbeschichtung, flächig Rieselputz, Fassadengliederungen glatt).
Im Rahmen der restauratorischen Voruntersuchungen wurden Putz- und Farbmuster der unterschiedlichen historischen Oberflächen gesichert.
Die nicht haltbaren Putze werden abgenommen und im erdgeschossigen Bereich bis maximal 2,5 m Höhe durch ein Funktionsputzsystem ersetzt. In den Obergeschossen ist ein Kalkputz vorgesehen. Der Anstrich erfolgt auf Silikatbasis.
Die neuzeitlichen Fensteröffnungen links vom Wirtshauseingang werden zurückgebaut und das ursprüngliche Schaufenster als Vitrine für Speisekarten und Veranstaltungsaushänge wiederhergestellt. Die vermutlich zugesetzten Ochsenaugen links und rechts vom Wirthauseingang werden wieder geöffnet.
Die historischen Pilaster und Gesimse werden mittels Schablonen vom Restaurator handwerklich ergänzt.

5. Innenwände und Wandbehandlung:
Die historischen Innenputzflächen werden weitestmöglich gehalten und erneuerte Wandflächen mit Kalksandschweiß an den historischen Putz angeglichen und farblich lt. restauratorischer Befundung neu gefasst.
Die erneuerten Wandflächen mit Feuchtigkeitsschäden entlang der Sockel werden mit einem Funktionsputz ergänzt und in Bereichen mit Wandverkleidungen ohne Oberputz lediglich abgerieben; in sichtbaren Bereichen wird der Übergang zum historischen Bestand wird der Funktionsputz mit einer diffusionsoffenen Glätte im System angeglichen.
Intakte Putzflächen werden vom Restaurator / Kirchenmaler von neuzeitlichen Farbfassungen und Tapeten befreit, ggf. vorhandene Risse und hohlliegende Teilbereiche werden durch Verschraubungen und Hinterspritzen saniert, sowie nach Angleichung der Oberflächen farblich lt. restauratorischer Befundung neu gefasst.
Neuzeitliche Zwischenwände, v.a. im Wirtshaus werden abgebrochen und ein paar wenige neue Türöffnungen erstellt; die Raumstruktur wird grundsätzlich in die ursprüngliche Aufteilung zurückgeführt und im Obergeschoss um ablesbar neue „Bad-Boxen“ in Trockeneinbauweise ergänzt.
Die teilweise nur ca. 15cm starken Bestandstrennwände im Obergeschoss des Wirtshauses erfüllen die heutigen Anforderungen des Schallschutzes leider nicht (Trittschall und Lärmschutz zu den Gasträumen bzw. Wohnungen untereinander) und werden nach Angabe des Bauphysikers um Vorsatzschalen in Trockenbauweise ergänzt.

6. Decken und Deckenbehandlung sowie Bodenbeläge:
Die historischen Innenputzflächen werden großteils gehalten, erneuerte Deckenflächen mit Kalksandschweiß an den historischen Putz angeglichen, farblich lt. restauratorischer Befundung neu gefasst und Fehlstellen im Stuck ergänzt.
Die wenigen noch vorhandenen historischen Bodenbeläge können wegen der mangelhaften Unterkonstruktionen und des schlechten Oberflächenzustands nicht restauriert werden, aber angelehnt an den Bestand in Abstimmung mit dem Landesamt für Denkmalpflege erneuert.
Die Deckensysteme werden rein zimmermannsmäßig mit neuen Fehlböden ertüchtigt und im Wirtshaus um die notwendigen Trennlagen für den Schallschutz (Trittschall und Lärmschutz zu den Gasträumen bzw. der Wohnungen untereinander) in Abstimmung mit dem Bauphysiker ergänzt. Die Decken- und Zerrbalken EG/OG, sowie OG/DG, werden in uneinsehbaren Bereichen ggf. mittels Anlaschungen gelöst, um den notwendigen Rückschnitt der Holzbalken geringstmöglich zu halten und so den Eingriff in den historischen Bestand zu minimieren.

7. Treppen (Konstruktion, Belag, Geländer):
Die historischen Treppen im Saal werden inkl. Handläufen restauriert.
Die Treppenläufe von OG bis DG im Wirtshaus werden ebenfalls restauriert und der nicht mehr vorhandene Treppenlauf EG bis OG an ursprünglicher Stelle rekonstruiert; ggf. wird der Treppenstufenbelag des zweiten Laufs etwas aufgesattelt um höhengleich an den neuen Bodenbelag anzuschließen.

8. Dachkonstruktion, Dachdeckung, Dachentwässerung:
Die Ergänzungen und statischen Ertüchtigungen der Dachstühle erfolgen in handwerklicher Art und Weise mit querschnittsgleichen Überplattungen und Zangenkonstruktionen.
Der Dachstuhl des Saals bleibt kalt und das historische Dachtragwerk um eine Schalung erweitert und wieder mit Falzziegeln gedeckt. Der historische Dachstuhl bleibt erhalten und im Innenraum sichtbar.
Im Wirtshaus wird die erste Ebene des Dachgeschosses ähnlich dem früheren Zustand mit Zimmern wieder mit kleinen Apartments ausgebaut. Die zweite Ebene des Dachgeschosses wird zu Lagerzwecken und mit einem Haustechnikraum für Elektroverteilungen nicht voll ausgebaut.
Die Dächer von Saal und Wirtshaus werden wieder mit Doppelfalzziegeln, naturrot, nicht engobiert, eingedeckt. Zur Belichtung des obergeschossigen Flurs im Wirtshauses werden zwei Dachflächenfenster eingebaut, die mit ziegelfarbenen Blechabdeckungen/-lamellen an die Dachhaut angeglichen werden.
Die Verblechungen und Dachentwässerungen von Saal und Wirtshaus werden nach Bemusterung mit dem Landesamt für Denkmalpflege aus patinierungsfähigem Blech ausgeführt.
Das Dach des südöstlichen Anbaus „Salon Isidor“ wird aus mattem Edelstahlblech mit Doppelstehfalz eingedeckt.
In der Ziegeldachfläche von Saal und Wirtshaus werden die Schneefänge als Gitter, matt ziegelfarben pulverbeschichtet, und der Schneefang auf dem Doppelstehfalzdach des „Salon Isidor“ wird mit aufgeklemmten Schneefangrohren und dazwischenliegenden Eishaltern ausgeführt.
Das Zwiebeltürmchen auf dem Dachreiter des Saals wird mit Kupferblechen restauriert und die vorhandenen Holzlamellen wieder als Fortluftabdeckungen lüftungstechnisch genutzt; hierfür müssen von der historischen Schachtverkleidung mit Boden-Deckelschalung lediglich zwei gegenüberliegende Seitenwänden im oberen Bereich ausgenommen werden. Die Fortluftöffnung über dem Saal wird unter dem Ventilator brandschutztechnisch geschlossen, die Oberfläche nach Bemusterung mit dem Landesamt für Denkmalpflege gefasst.
Die PV-Anlage auf dem Saal wird als ziegelrote „In-Dach-Anlage“ analog zu den Falzziegeln in Reihen an der Dachlattung gesetzt und wurde im Detail mit der Fachstelle des Landesamts für Denkmalpflege bereits abgestimmt.
Die vorhandenen Kamine über Dach bleiben in Material und Form erhalten und werden entsprechend saniert.

9. Sonnenschutz- und Verdunkelungseinrichtungen:
Außenliegend wird im historischen Bestand kein Sonnenschutz o.ä. angebracht, im Saal werden innenliegend -zwischen historischem Fenster und raumseitiger Aufdopplung- Verdunkelungsrollos vorgesehen, der Blendschutz in der Wandverkleidung raumseitig integriert. Im Wirtshaus kann innenliegend mit Vorhängen verdunkelt werden.
Der neue südliche Anbau wird mit einem außenliegenden Sonnenschutz aus Glaslamellen versehen und kann nicht verdunkelt werden.

10. Außen- und Innentüren und Fenster:
Die ehemaligen Saal-Eingangstüren bleiben erhalten und verbleiben als restauriert „Tapetentüren“ in den historischen Wandverkleidungen; die brandschutzrechtlich notwendigen Schutzfunktionen werden in den Türlaibungen von zusätzlichen neuen Türen mit schlanken Stahlrahmen und Verglasungen übernommen.
Die straßenseitige Eingangstüre zum Wirtshaus wird entsprechend dem historischen Vorbild rekonstruiert, bleibt aus der Nähe betrachtet durch scharfe Kanten und abstrahierte Ornamentik jedoch als neues Element erkennbar. Die biergartenseitigen Außentüren zum Wirtshaus werden in Anlehnung an historische Eingangstüren neu interpretiert, Nebeneingangstüren als Tapetentüren erneuert.
Die historischen Außentüren im Saal werden im EG restauriert und als Innentüren mit Brandschutzaufdopplungen weiterverwendet; die Außentüren im UG sind nicht mehr vorhanden und werden in Anlehnung an historische Nebeneingangstüren in Abstimmung mit dem Landesamt für Denkmalpflege neu interpretiert.
Die historischen Innentüren im Saal werden restauriert, wo erforderlich mit Rauch-/Feuerschutztüren aufgedoppelt und mit neuen Türen nach historischem Vorbild ergänzt. Die Innentüren im Wirtshaus werden nach historischem Vorbild erneuert.
Die eine noch erhaltene historische Innentüre zwischen Wirtshaus und Saal wid fachgerecht restauriert und saalseitig mit einer Brandschutztüre aufgedoppelt. Neue Innentüren im Wirtshaus werden dem historischen Vorbild abstrahiert nachempfunden.
Die restlichen vorhandenen, einfach verglasten Fenster des Saals mit Sprossenteilung und die Festverglasungen der darüberliegenden Ochsenaugen werden weitestmöglich erhalten und überarbeitet. Hierbei wird auf die Wiederverwendung historischer Beschläge und den Erhalt historische Verglasungen geachtet. Beschädigte oder fehlende Teile werden in Form, Struktur und Material dem historischen Bestand entsprechend ausgebessert. Die historischen rot- und grauweißen Farbfassung wird wiederhergestellt.
Raumseitig werden die Fenster des Saals mittels Isolierglasfenstern mit schlanken Stahlprofilen bauphysikalisch ertüchtigt und farblich an die Innenwand angeglichen.
Da im Wirtshaus keine historischen Fenster mehr vorhandenen sind, werden diese mit neuen Holzfenstern mit Öffnungsflügel-/Sprossenteilung nach historischem Vorbild versehen (Isolierglasscheiben mit aufgesetzten „Wiener Sprossen“).

11. Schall- und Wärmeschutz:
Der Schallschutz des Wirtshauses zu den darüberliegenden Appartements wird in Trockenbauweise durch Ertüchtigung der Holzbalkendecke und zusätzliche Vorsatzschalen an den Wänden im Obergeschoss geleistet. Der nachbarliche Schallschutz vom Saal wird durch die aufgedoppelten Fenster und Bestandswände erfüllt.
Der Wärmedämmung im Wirtshaus und im Saal wird mit gezielten Maßnahmen in den bauphysikalisch notwendigen Bereichen in Abstimmung mit dem Denkmalschutz umgesetzt und die Bestandsstruktur genutzt bzw. ergänzt - gedämmt wird großteils mit Holzfaserplatten, in feuchtigkeitsberührten Bereichen mit Glasschaumplatten/-schotter und in Laibungen mit Kalziumsilikatplatten.
Der sommerliche Wärmeschutz ist im Bestand bei Saal und Wirtshaus durch den geringen Öffnungsanteil, massive Wände und den ungenutzten Dachraum als Puffer gegeben. Der leichte neue Anbau im Süden mit den großen Glasflächen wird durch eine vorgelagerte Schicht aus Glaslamellen geschützt, die Wärmestrahlung reflektiert und hinterlüftet wird.

12. Immissionsschutz:
Der Betrieb von Saal und Wirtshaus mit Biergarten verursacht zusätzlichen Lärm, vor dem die Anwohner geschützt werden müssen.
Die Immissionswerte wurden im Rahmen einer schalltechnischen Untersuchung überprüft und die Grenzwerte durch Schutzmaßnahmen v.a. durch die Überdachung der Sitzflächen im Biergarten eingehalten.
Die Überdachungen sind nur leicht geneigt und werden mit Gründächern ausgeführt. Die Tragkonstruktion aus Stahl wird mit einem dunkelgrau bis schwarzen Pulverbeschichtung versehen, die an die Außenbeleuchtung (Poller- und Wandleuchten) farblich angeglichen wird.

13. Brandschutz:
Der Gebäudekomplex konnte unterteilt in Saal (mit Anbauten) der Gebäudeklasse 3 und Wirtshaus der Gebäudeklasse 4 zugeordnet werden statt insgesamt der Gebäudeklasse 5. Die daraus resultierend niedrigeren Brandschutzanforderungen vereinfachen den Umgang mit dem historischen Bestand und machen weniger Eingriffe in die Substanz notwendig.

14. Gebäude-Energie-Gesetz:
Die Anforderungen lt. GEG werden bei Saal und Wirtshaus grundsätzlich eingehalten – mit Ausnahme der Außenwände, die aus denkmalschutzrechtlichen Gründen nicht gedämmt werden können. Die neuen Anbauten sind entsprechend des GEG ausgelegt, das Heizhaus am Bauhof hält als reiner Technikraum lediglich den Mindestwärmeschutz nach DIN 4108-2 ein.

15. Barrierefreiheit:
Die barrierefreie Erschließung des Saals ist aus topographischen Gründen nicht über den Haupteingang im südlichen Anbau, sondern lediglich „barriere-arm“ über eine Rampe mit ca. 11 % Gefälle möglich. Die barrierefreie Erschließung erfolgt über den Nebeneingang bzw. Notausgang an der Nordseite des Saals neben dem Eingang zum Wirtshaus.
Der Zugang zum Wirtshaus wird an Nord- und Südseite, sowie zum Biergarten, barrierefrei mit Rampen ohne Eingriff in den Bestand umgesetzt.

Zur Verfügung gestellte Anlagen
Lagerflächen auf der Baustelle werden in Absprache mit der Bauleitung im Rahmen des
Baustelleneinrichtungsplanes festgelegt. Räume innerhalb des Gebäudes werden als Lager-,
Arbeits- und Aufenthaltsräume grundsätzlich nicht zur Verfugung gestellt und dürfen als solche
auch nicht hergerichtet werden.

Die Lagerung von Baumaterial ist mit der Bauleitung abzustimmen.

*Hinweis: Ergänzung der Angebotsanforderung*
Vorbemerkungen

1. Baufristenplan
  Der Auftragnehmer hat einen Baufristenplan als Balkendiagramm über seine vertraglichen
  Leistungen zu erstellen, anhand dessen die Einhaltung der Vertragsfristen nachgewiesen und
  überwacht werden kann. Die Festlegungen des Auftraggebers, z.B. zur baufachlichen oder
  terminlichen Koordinierung mit den übrigen Leistungsbereichen, sind zu berücksichtigen. Bei
  Änderungen der Vertragsfristen oder bei erheblichen Abweichungen von sonstigen
  Festlegungen ist der Plan unverzüglich zu bearbeiten. Der Plan ist dem Auftraggeber
  innerhalb von 12 Werktagen nach Auftragserteilung, bei Überarbeitungen unverzüglich jeweils
  in 3 Fertigungen zu übergeben.

2. Einrichtung von Unterkünften
  Unterkünfte wie Schlafräume und Aufenthaltsräume für die Freizeit dürfen in der
  Liegenschaft, in der sich die Baustelle befindet, nicht eingerichtet werden.

3. Bauleiter
  Auf der Baustelle muß ständig eine fachlich qualifizierte Aufsichtsperson des Auftragnehmers
  anwesend sein.

4. Baustellenbesprechungen
  Der Auftragnehmer hat zu den Baustellenbesprechungen, die der Auftraggeber regelmäßig
  durchführt, einen bevollmächtigten Vertreter zu entsenden. Die Besprechungen finden jeweils
  wöchentlich statt. Ein Vergütung für die Teilnahme an den Baubesrechnungen erfolgt nicht.

5. Bautagesberichte
  Die Bautagesberichte sind in 3-facher Ausfertigung (DIN A4) unaufgefordert täglich
  einzureichen und fortlaufend zu nummerieren

6. Anordnung von Stundenlohnarbeiten
  Mit der Ausführung der im Leistungsverzeichnis vorgesehenen Stundenlohnarbeiten ist erst
  nach schriftlicher Anordnung des Auftraggebers zu beginnen. Der Umfang der im Einzelfall zu
  erbringenden Leistungen wird bei der Anordnung festgelegt. Die Stundenlohnzettel sind
  werktäglich einzureichen.

*Hinweis: Sonstiges*
Sonstiges

Eine intensive Koordination und Abstimmung auch zwischen den einzelnen Auftragnehmern ist erforderlich. Ein kontinuierliches Arbeiten ist ggf. nicht möglich.

Deutschsprechende Ansprechpartner mit Entscheidungsbefugnis haben sich während der
Baumaßnahme ständig auf der Baustelle zu befinden:
- mindestens ein Polier oder Vorarbeiter
- ein Wechsel des zuständigen Bauleiters vor Ort ist auszuschließen.

Baulärm
Auf der Baustelle dürfen nur schallgedämmte Baumaschinen eingesetzt werden.

Abrechnung
Die Erstellung der Abrechnungspläne erfolgt zu jeder Zwischenrechnung einschließlich der Mengenberechnungsblätter. Jede Position ist auf eigenen Aufmaßblättern zu erfassen. Zwischenrechnungen und Schlussrechnung sind kumulierend zu erstellen.

Baustelleneinrichtung
Die Baustelleneinrichtung incl. aller für die Ausführung der ausgeschriebenen Leistungen erforderlichen Geräte, Maschinen, Werkzeuge, Schuppen, Container
Tagesunterkunfte, Hebezeuge und dgl. sind als Nebenleistung einzukalkulieren. Eine gesonderte Vergütung erfolgt nicht.
Mögliche Aufstellbereiche fur Kräne sind in den Rahmenplänen zur Baustellenorganisation ausgewiesen. Bauseitige Kräne stehen nicht zur Verfugung.
Die Einrichtung der Baustelle hat in Abstimmung mit dem AG zu erfolgen. Ein Baustelleneinrichtungsplan ist dem AG im Vorfeld vorzulegen. Nach Abschluss des Auftrages ist die Baustelleneinrichtung unverzuglich zu entfernen und die Baustelle zu reinigen.
Reinigungsgrad = Besenrein

#### 8.1 Saal

**8.1.1 Trennwand H 3m D 100mm UK Stahlblechprofil verz Einfachständerwerk Mineralwolle MW D 40mm Gipspl. Baupl.H2 D 12,5+12,5mm Q2**
STLB-Bau 2025-10 039
Nichttragende innere Trennwand DIN 18183-1, DIN 4103-1, Einbaubereich 1 DIN 4103-1 (Bereiche mit geringer Menschenansammlung), Höhe bis 3 m, Dicke 100 mm, Baustoffklasse DIN 4102-1 A2 (nichtbrennbar), mit Grenzwerten für Ebenheitsabweichungen mit erhöhten Anforderungen DIN 18202 Ausgabe 2019-07 Tabelle 3 Zeile 4 und 7,
Unterkonstruktion aus verzinkten Stahlblechprofilen DIN EN 14195 und DIN 18182-1, als Einfachständerwerk, CW/UW 50, Ständerachsabstand 625 mm,
Dämmschicht aus Mineralwolle MW DIN EN 13162, Dämmschichtdicke 40 mm, Anwendungsgebiet DIN 4108-10 WTR, einlagig,
Beplankung beidseitig, aus Gipsplatten DIN 18180 und DIN EN 520, imprägnierte Bauplatten Typ H2, 2-lagig, Plattendicke 12,5 mm, befestigen mit Schnellbauschrauben DIN EN 14566 und DIN 18182-2,
Spachtelung Qualitätsstufe Q2.
Menge: 9,000 m2

**8.1.2 Türöffnung seitl. raumhoch verstärken UA-Profile 50/40/2 B 1000 mm H 2125 mm H 3m**
STLB-Bau 2025-10 039
Türöffnung, seitlich raumhoch verstärken, im Einfachständerwerk, mit Metallständerprofilen UA DIN 18182-1 50/40/2, einschl. Boden- und Deckenanschluss, befestigen mit Winkeln, Dübeln und Schrauben, einschl. Sturzprofil,

Breite Nennmaß Wandöffnung '1000' mm,

Höhe Nennmaß Wandöffnung '2125' mm,  Wandhöhe bis 3 m.
Menge: 1,000 St

**8.1.3 Vorsatzschale Vorwandinstallation H bis 3 m Abst. 225 mm WD 250 mm Alpha w 0,4 UK Stahlblechprofil verz Einfachständerwerk Holzfasern WF D 40mm Gipspl. Baupl.H2 2lagig D 12,5mm D 12,5mm Q2**
STLB-Bau 2025-10 039
Vorsatzschale für Vorwandinstallation, Einbaubereich 1 DIN 4103-1 (Bereiche mit geringer Menschenansammlung),

Höhe Wand bis '3' m,

Abstand zwischen Beplankung und Wand bis '225' mm,

Dicke Wand '250' mm,  Schallabsorber DIN EN ISO 11654 Klasse D, bewerteter Schallabsorptionsgrad DIN EN ISO 11654 Alpha w 0,4, Baustoffklasse DIN 4102-1 A2 (nichtbrennbar),
Unterkonstruktion aus verzinkten Stahlblechprofilen DIN EN 14195 und DIN 18182-1, als Einfachständerwerk, CW/UW 50,

Ständerachsabstand '625' mm,
Dämmschicht aus Holzfasern WF DIN EN 13171, Dämmschichtdicke 40 mm, Anwendungsgebiet DIN 4108-10 WTR, einlagig, dicht stoßen,
Beplankung einseitig, aus Gipsplatten DIN 18180 und DIN EN 520, imprägnierte Bauplatten Typ H2,
1. Seite 2-lagig, Dicke 1. Seite 1. Lage 12,5 mm, Dicke 1. Seite 2. Lage 12,5 mm,
Spachtelung Qualitätsstufe Q2,
befestigen mit Schnellbauschrauben DIN EN 14566 und DIN 18182-2.
Menge: 3,000 m2

**8.1.4 Freies Wandende WD 250 mm Vorsatzschale Vorwandinstallation Gipspl. 2lagig D 12,5mm Q2**
STLB-Bau 2025-10 039
Freies Wandende,

Dicke Wand '250' mm,
Ausführung an Vorsatzschale für Vorwandinstallation, Bekleidung aus Gipsplatten, imprägnierte Bauplatten, Typ H2, 2-lagig, Dicke 12,5 mm, Spachtelung Qualitätsstufe Q2, Einfachständerwerk.
Menge: 4,000 m

**8.1.5 Revisionsklappe Rahmen Alu Füllung Gipspl. D 12,5mm L 300 mm B 300 mm Schnappverschluss Fangsicherung zweiseitig**
STLB-Bau 2025-10 039
Revisionsklappe, Rahmen aus Aluminium, mit Füllung aus Gipsplatten, Spachtelung Qualitätsstufe Q2 (Standardausführung), Dicke 12,5 mm,

Höhe '300' mm,

Breite '300' mm,  mit Schnappverschluss, zweiseitige Fangsicherung, für Vorsatzschale.
Menge: 1,000 St

**8.1.6 UA-Profil 50/40/2**
STLB-Bau 2024-10 039
UA-Profil DIN 18182-1 50/40/2.
Menge: 10,000 m

**8.1.7 Leibung B 10 cm Trennwand Gipspl. einlagig D 12,5mm Q2**
STLB-Bau 2025-10 039
Leibung,

Breite Leibung '10' cm,
Ausführung an nichttragender innerer Trennwand, Bekleidung aus Gipsplatten, imprägnierte Bauplatten, Typ H2, einlagig, Dicke 12,5 mm, Spachtelung Qualitätsstufe Q2, Einfachständerwerk, Arbeitshöhe der zu bearbeitenden Fläche bis 3,5 m über der Standfläche des hierfür erforderlichen Gerüstes.
Menge: 5,000 m

**8.1.8 Zulage zementgebundene Platten**
Zulage zu vorgenannten Installtionsvorsatzschalen
bzw. Trennwänden

-1. Lage Zementbauplatte 12,5 mm
  dicht gestoßener Fugenbereich mit Fugenkleber
  verklebt und verschraubt
  Nach Aushärtung (i.d.R. am nächsten Tag) wird der
  überstehende Fugenkleber abgestoßen
- 2. Lage Zementbauplatte 12,5 mm
  dicht gestoßener Fugenbereich mit Fugenkleber
  verklebt und verschraubt
  Nach Aushärtung (i.d.R. am nächsten Tag) wird der
  überstehende Fugenkleber abgestoßen.
- Bei Zuschnitten  Schraubenabstand von > 20 mm
  zum Plattenrand einhalten, untereinander 215 cm.
Menge: 20,000 m²

**8.1.9 Grundierung Zementbauplatten**
Grundieren der zementgebunde Bauplatten

- Vollflächiges Grundieren der Oberfläche mit
  Grundierung - innen.
- im Bereich der nicht gefliesten Flächen
Menge: 20,000 m²

**8.1.10 Flächenspachtel**
Aufbringen  einer malerfähigen Oberfläche aus vollflächiger Fugen- und Flächenspachtel  - weiss in mindestens 4 mm Stärke gespachtelt und mit einer vollflächigen, oberflächennah eingebetteten Gewebeeinlage

Qualitätsstufe gemäß Merkblatt "Putzoberflächen im Innenbereich", Deutscher Stuckgewerbebund 2003:
Q3 geglättet
im Bereich der nicht gefliesten Flächen
Menge: 20,000 m²

**8.1.11 Anschluß an Gewölbe**
Gleitender Anschluss der vorgenannten Trennwand an Gewölbedecke

- incl. Anpassen der UK und der Bekleidung an
  den Radius der Kappendecke
Menge: 3,000 m

**8.1.12 Zusätzliche CW-Profile**
Zusätzliche CW-Profile bis 50 / 50 / 0,6

- bei vorgenannten GK-Wänden, Installationswänden,
  Installationsvorsatzschalen etc.
- bei T-Verbingungen von GK-Wänden bzw.
  Anschluss von Wänden an Gk-Vorsatzschalen
Menge: 15,000 m

**8.1.13 Herstellen Wandanschluss an Massivwand / Metallständerwand**
Herstellen eines Wandanschlusses an eine Massivwand / Metallständerwand
Die Beplankung ist dicht an die die Massivwand anzuschließen.
mit Trennstreifen für Anschlussfugen
incl. Spachtelarbeiten
Gesamte Arbeit nach Werksvorschrift ausgeführt. Ausführung gemäß Hersteller-Detailblatt
Menge: 18,000 m

**8.1.14 Trockenbau anarbeiten Durchm 25 mm Vorsatzschale Vorwandinstallation WD 300 mm Gipspl.**
STLB-Bau 2025-10 039
Trockenbau anarbeiten an Rohrleitung, rund,

Durchmesser '25' mm,
Ausführung an Vorsatzschale für Vorwandinstallation,

Dicke Wand '300' mm,  Wandhöhe 3 m, Bekleidung aus Gipsplatten, imprägnierte Bauplatten, Typ H2, einseitig, 1. Seite 2-lagig, Dicke 1. Seite 1. Lage 12,5 mm, Dicke 1. Seite 2. Lage 12,5 mm.
Menge: 2,000 St

**8.1.15 Trockenbau anarbeiten Durchm 125 mm Vorsatzschale Vorwandinstallation WD 300 mm Zementbaupl.**
STLB-Bau 2025-10 039
Trockenbau anarbeiten an Rohrleitung, rund,

Durchmesser '125' mm,
Ausführung an Vorsatzschale für Vorwandinstallation,

Dicke Wand '300' mm,  Wandhöhe 3 m, Bekleidung aus Zementbauplatten, einseitig, 1. Seite 2-lagig, Dicke 1. Seite 1. Lage 12,5 mm, Dicke 1. Seite 2. Lage 12,5 mm.
Menge: 1,000 St

**8.1.16 Trockenbau anarbeiten B 0,2 m H 0,2 m Vorsatzschale Vorwandinstallation WD 300 mm Zementbaupl.**
STLB-Bau 2025-10 039
Trockenbau anarbeiten an Einbauteil, eckig,

Breite '0,2' m,

Höhe '0,2' m,
Ausführung an Vorsatzschale für Vorwandinstallation,

Dicke Wand '300' mm,  Wandhöhe 3 m, Bekleidung aus Zementbauplatten, einseitig, 1. Seite 2-lagig, Dicke 1. Seite 1. Lage 12,5 mm, Dicke 1. Seite 2. Lage 12,5 mm.
Menge: 1,000 St

#### 8.2 Wirtshaus

##### 8.2.1 GK-Wände

**8.2.1.1 Abdichtung unter GK-Wänden**
Voranstrich & Abdichtung unter GK-Wänden und Vorsatzschalen

- Vorabeinbau der Abdichtung in Bahnenbreite unter
  Gipskartonwänden und -Vorsatzschalen
- incl. erforderlicher Einmessarbeiten
- vollflächiger kaltverarbeitbarer Bitumenvoranstrich
  auf STB-Bodenplatte streichen oder spritzen und
  durchtrocknen lassen
- 1-lagige Abdichtung auf der Sohle gegen
  Bodenfeuchte gemäß DIN 18533,
  Wassereinwirkungsklasse W2.1-E
  Rissklasse R3-E
  Raumnutzungsklasse RN2-E
- wannenartig bis OK Estrich hochgezogen.
- rissüberbrückend, geprüft radondicht
  Elastomerbitumen-Schweißbahn nach DIN EN 13707
- DIN SPEC 20000-201: DU/E1 PYE PV 200 S5
  DIN SPEC 20000-202: BA PYE PV 200 S5
- Dicke: ca. 5,0 mm
- Trägereinlage: Polyestervlies 250
- Maximale Zugkraft l + q : 800 N/50 mm
- Dehnung: l + q: > 40 %
- Kaltbiegeverhalten: <= -25 °C
- Wärmestandfestigkeit: >= +100 °C
- mit 8 cm Längs- und Quernahtüberdeckung
- mit Wickelkern auf die vorgestrichene
  Sohlfläche vollflächig aufschweißen.
- Ausführung vorab
- gesonderte Anreisen udgl. sind in die Position
  einzukalkulieren und werden nicht gesondert
  vergütet)
Menge: 50,000 m

*Hinweis: GK-Wände und Vorsatzschalen ohne Brandschutzanforderung*
Vorsatzschalen

**8.2.1.2 Vorsatzschale Vorwandinstallation H bis 3,5 m Abst. 225 mm WD 250 mm UK Stahlblechprofil verz Einfachständerwerk Mineralwolle MW D 40mm Gipspl. Baupl.H2 2lagig D 12,5mm D 12,5mm Q2**
STLB-Bau 2025-10 039
Vorsatzschale für Vorwandinstallation, Einbaubereich 1 DIN 4103-1 (Bereiche mit geringer Menschenansammlung),

Höhe Wand bis '3,5' m,

Abstand zwischen Beplankung und Wand bis '225' mm,

Dicke Wand '250' mm,  Baustoffklasse DIN 4102-1 A2 (nichtbrennbar),
Unterkonstruktion aus verzinkten Stahlblechprofilen DIN EN 14195 und DIN 18182-1, als Einfachständerwerk, CW/UW 50,

Ständerachsabstand '625' mm,
Dämmschicht aus Mineralwolle MW DIN EN 13162, Dämmschichtdicke 40 mm, Anwendungsgebiet DIN 4108-10 WTR, einlagig, dicht stoßen,
Beplankung einseitig, aus Gipsplatten DIN 18180 und DIN EN 520, imprägnierte Bauplatten Typ H2,
1. Seite 2-lagig, Dicke 1. Seite 1. Lage 12,5 mm, Dicke 1. Seite 2. Lage 12,5 mm,
Spachtelung Qualitätsstufe Q2,
befestigen mit Schnellbauschrauben DIN EN 14566 und DIN 18182-2.
Menge: 42,000 m2

**8.2.1.3 Vorsatzschale Vorwandinstallation H bis 4,5 m Abst. 225 mm WD 250 mm UK Stahlblechprofil verz Einfachständerwerk Mineralwolle MW D 40mm Gipspl. Baupl.H2 2lagig D 12,5mm D 12,5mm Q2**
STLB-Bau 2025-10 039
Vorsatzschale für Vorwandinstallation, Einbaubereich 1 DIN 4103-1 (Bereiche mit geringer Menschenansammlung),

Höhe Wand bis '4,5' m,

Abstand zwischen Beplankung und Wand bis '225' mm,

Dicke Wand '250' mm,  Baustoffklasse DIN 4102-1 A2 (nichtbrennbar),
Unterkonstruktion aus verzinkten Stahlblechprofilen DIN EN 14195 und DIN 18182-1, als Einfachständerwerk, CW/UW 50,

Ständerachsabstand '625' mm,
Dämmschicht aus Mineralwolle MW DIN EN 13162, Dämmschichtdicke 40 mm, Anwendungsgebiet DIN 4108-10 WTR, einlagig, dicht stoßen,
Beplankung einseitig, aus Gipsplatten DIN 18180 und DIN EN 520, imprägnierte Bauplatten Typ H2,
1. Seite 2-lagig, Dicke 1. Seite 1. Lage 12,5 mm, Dicke 1. Seite 2. Lage 12,5 mm,
Spachtelung Qualitätsstufe Q2,
befestigen mit Schnellbauschrauben DIN EN 14566 und DIN 18182-2.
Menge: 67,000 m2

**8.2.1.4 Vorsatzschale H bis 3,5 m WD 85 mm UK Stahlblechprofil verz Einfachständerwerk Mineralwolle MW D 40mm Gipspl. Baupl.A 2lagig D 12,5mm D 12,5mm Q2**
STLB-Bau 2025-10 039
Freistehende Vorsatzschale DIN 4103-1, Einbaubereich 1 DIN 4103-1 (Bereiche mit geringer Menschenansammlung),

Höhe Wand bis '3,5' m,

Dicke Wand '85' mm,  Baustoffklasse DIN 4102-1 A2 (nichtbrennbar),
Unterkonstruktion aus verzinkten Stahlblechprofilen DIN EN 14195 und DIN 18182-1, als Einfachständerwerk, CW/UW 50,

Ständerachsabstand '625' mm,
Dämmschicht aus Mineralwolle MW DIN EN 13162, Dämmschichtdicke 40 mm, Rohdichte 50 kg/m3, Anwendungsgebiet DIN 4108-10 WTR, einlagig, dicht stoßen,
Beplankung einseitig, aus Gipsplatten DIN 18180 und DIN EN 520, Bauplatten Typ A,
1. Seite 2-lagig, Dicke 1. Seite 1. Lage 12,5 mm, Dicke 1. Seite 2. Lage 12,5 mm,
Spachtelung Qualitätsstufe Q2,
befestigen mit Schnellbauschrauben DIN EN 14566 und DIN 18182-2.
Menge: 148,000 m2

**8.2.1.5 Anschluss gleitend 20mm WD 300 mm Vorsatzschale freistehend Gipspl. 2lagig D 12,5mm**
STLB-Bau 2025-10 039
Anschluss, gleitend bis 20 mm,

Dicke Wand '300' mm,
Ausführung an freistehender Vorsatzschale, Bekleidung aus Gipsplatten, imprägnierte Bauplatten, Typ H2, 2-lagig, Dicke 12,5 mm, Einfachständerwerk.
Menge: 68,000 m

**8.2.1.6 Türöffnung in Vorsatzschale**
Türöffnung in Vorsatzschale, seitlich raumhoch verstärken, im Einfachständerwerk, mit Metallständerprofilen UA DIN 18182-1 50/40/2, einschl. Boden- und Deckenanschluss, befestigen mit Winkeln, Dübeln und Schrauben, einschl. Sturzprofil,
Breite Nennmaß Wandöffnung bis '1250'  mm,
Höhe Nennmaß Wandöffnung '2125'  mm, Wandhöhe bis 4,5 m.
Menge: 6,000 St

**8.2.1.7 Vorsatzschale WD 175 mm**
Freistehende Vorsatzschale DIN 4103-1, Einbaubereich 1 DIN 4103-1 (Bereiche mit geringer Menschenansammlung),
 Höhe Wand bis '4,5'  m,
 Dicke Wand '180'  mm,  Baustoffklasse DIN 4102-1 A2 (nichtbrennbar),
Unterkonstruktion aus verzinkten Stahlblechprofilen DIN EN 14195 und DIN 18182-1, als Einfachständerwerk, CW/UW 150,
 Ständerachsabstand '625'  mm,
Dämmschicht aus Mineralwolle MW DIN EN 13162, Dämmschichtdicke 140 mm, Anwendungsgebiet DIN 4108-10 WTR, einlagig, dicht stoßen,
Beplankung einseitig, aus Gipsplatten DIN 18180 und DIN EN 520, Bauplatten Typ A,
1. Seite 2-lagig, Dicke 1. Seite 1. Lage 12,5 mm, Dicke 1. Seite 2. Lage 12,5 mm,
Spachtelung Qualitätsstufe Q2,
befestigen mit Schnellbauschrauben DIN EN 14566 und DIN 18182-2.
Menge: 76,000 m2

**8.2.1.8 Anschluss gleitend 20mm WD 175 mm Vorsatzschale freistehend Gipspl. 2lagig D 12,5mm**
STLB-Bau 2025-10 039
Anschluss, gleitend bis 20 mm,

Dicke Wand '175' mm,
Ausführung an freistehender Vorsatzschale, Bekleidung aus Gipsplatten, Bauplatten Typ A, 2-lagig, Dicke 12,5 mm, Einfachständerwerk.
Menge: 20,000 m

**8.2.1.9 Türöffnung in Vorsatzschale**
Türöffnung in Vorsatzschale, seitlich raumhoch verstärken, im Einfachständerwerk, mit Metallständerprofilen UA DIN 18182-1 150/40/2, einschl. Boden- und Deckenanschluss, befestigen mit Winkeln, Dübeln und Schrauben, einschl. Sturzprofil,
Breite Nennmaß Wandöffnung bis '1250'  mm,
Höhe Nennmaß Wandöffnung '2125'  mm, Wandhöhe bis 4,5 m.
Menge: 3,000 St

**8.2.1.10 Vorsatzschale H bis 4,5 m WD 140 mm UK Stahlblechprofil verz Einfachständerwerk Mineralwolle MW D 120mm Gipspl. Baupl.A 2lagig D 12,5mm D 12,5mm Q2**
STLB-Bau 2025-10 039
Freistehende Vorsatzschale DIN 4103-1, Einbaubereich 1 DIN 4103-1 (Bereiche mit geringer Menschenansammlung),

Höhe Wand bis '4,5' m,

Dicke Wand '140' mm,  Baustoffklasse DIN 4102-1 A2 (nichtbrennbar),
Unterkonstruktion aus verzinkten Stahlblechprofilen DIN EN 14195 und DIN 18182-1, als Einfachständerwerk, CW/UW 150,

Ständerachsabstand '625' mm,
Dämmschicht aus Mineralwolle MW DIN EN 13162, Dämmschichtdicke 120 mm, Anwendungsgebiet DIN 4108-10 WTR, einlagig, dicht stoßen,
Beplankung einseitig, aus Gipsplatten DIN 18180 und DIN EN 520, Bauplatten Typ A,
1. Seite 2-lagig, Dicke 1. Seite 1. Lage 12,5 mm, Dicke 1. Seite 2. Lage 12,5 mm,
Spachtelung Qualitätsstufe Q2,
befestigen mit Schnellbauschrauben DIN EN 14566 und DIN 18182-2.
Menge: 148,000 m2

**8.2.1.11 Freies Wandende WD 250 mm Vorsatzschale Vorwandinstallation Gipspl. 2lagig D 12,5mm Q2**
STLB-Bau 2025-10 039
Freies Wandende,

Dicke Wand '250' mm,
Ausführung an Vorsatzschale für Vorwandinstallation, Bekleidung aus Gipsplatten, imprägnierte Bauplatten, Typ H2, 2-lagig, Dicke 12,5 mm, Spachtelung Qualitätsstufe Q2, Einfachständerwerk.
Menge: 12,000 m

**8.2.1.12 Trennwand H 4,25m D 125mm UK Stahlblechprofil verz Einfachständerwerk Mineralwolle MW D 60mm Gipspl. Baupl.H2 D 12,5+12,5mm Q2**
STLB-Bau 2025-10 039
Nichttragende innere Trennwand DIN 18183-1, DIN 4103-1, Einbaubereich 1 DIN 4103-1 (Bereiche mit geringer Menschenansammlung), Höhe bis 4,25 m, Dicke 125 mm, Baustoffklasse DIN 4102-1 A2 (nichtbrennbar), mit Grenzwerten für Ebenheitsabweichungen mit erhöhten Anforderungen DIN 18202 Ausgabe 2019-07 Tabelle 3 Zeile 4 und 7,
Unterkonstruktion aus verzinkten Stahlblechprofilen DIN EN 14195 und DIN 18182-1, als Einfachständerwerk, CW/UW 75, Ständerachsabstand 625 mm,
Dämmschicht aus Mineralwolle MW DIN EN 13162, Bemessungswert der Wärmeleitfähigkeit max. 0,035 W/(mK), Nennwert der Wärmeleitfähigkeit max. 0,034 W/(mK), Dämmschichtdicke 60 mm, Rohdichte 40 kg/m3, Anwendungsgebiet DIN 4108-10 WTR, einlagig, Schmelzpunkt größer 1000 Grad C, DIN 4102-17,
Beplankung beidseitig, aus Gipsplatten DIN 18180 und DIN EN 520, imprägnierte Bauplatten Typ H2, 2-lagig, Plattendicke 12,5 mm, befestigen mit Schnellbauschrauben DIN EN 14566 und DIN 18182-2,
Spachtelung Qualitätsstufe Q2.
Menge: 70,000 m2

**8.2.1.13 Türöffnung seitl. raumhoch verstärken UA-Profile 75/40/2 B 1125 mm H 2125 mm D 125mm H 4,25m**
STLB-Bau 2025-10 039
Türöffnung, seitlich raumhoch verstärken, im Einfachständerwerk, mit Metallständerprofilen UA DIN 18182-1 75/40/2, einschl. Boden- und Deckenanschluss, befestigen mit Winkeln, Dübeln und Schrauben, einschl. Sturzprofil,

Breite Nennmaß Wandöffnung '1125' mm,

Höhe Nennmaß Wandöffnung '2125' mm,  Wanddicke 125 mm, Wandhöhe bis 4,25 m.
Menge: 2,000 St

**8.2.1.14 Anschluss gleitend 20mm WD 125 mm Trennwand Gipspl. 2lagig D 12,5mm**
STLB-Bau 2025-10 039
Anschluss, gleitend bis 20 mm,

Dicke Wand '125' mm,
Ausführung an nichttragender innerer Trennwand, Bekleidung aus Gipsplatten, imprägnierte Bauplatten, Typ H2, 2-lagig, Dicke 12,5 mm, Einfachständerwerk.
Menge: 18,000 m

**8.2.1.15 Trennwand H 3,5m D 150mm UK Stahlblechprofil verz Einfachständerwerk Mineralwolle MW D 60mm Gipspl. Baupl.A D 12,5+12,5mm Q2**
STLB-Bau 2025-10 039
Nichttragende innere Trennwand DIN 18183-1, DIN 4103-1, Einbaubereich 1 DIN 4103-1 (Bereiche mit geringer Menschenansammlung), Höhe bis 3,5 m, Dicke 150 mm, Baustoffklasse DIN 4102-1 A2 (nichtbrennbar), mit Grenzwerten für Ebenheitsabweichungen mit erhöhten Anforderungen DIN 18202 Ausgabe 2019-07 Tabelle 3 Zeile 4 und 7,
Unterkonstruktion aus verzinkten Stahlblechprofilen DIN EN 14195 und DIN 18182-1, als Einfachständerwerk, CW/UW 100, Ständerachsabstand 625 mm,
Dämmschicht aus Mineralwolle MW DIN EN 13162, Bemessungswert der Wärmeleitfähigkeit max. 0,035 W/(mK), Nennwert der Wärmeleitfähigkeit max. 0,034 W/(mK), Dämmschichtdicke 60 mm, Rohdichte 40 kg/m3, Anwendungsgebiet DIN 4108-10 WTR, einlagig, Schmelzpunkt größer 1000 Grad C, DIN 4102-17,
Beplankung beidseitig, aus Gipsplatten DIN 18180 und DIN EN 520, Bauplatten Typ A, 2-lagig, Plattendicke 12,5 mm, befestigen mit Schnellbauschrauben DIN EN 14566 und DIN 18182-2,
Spachtelung Qualitätsstufe Q2.
Menge: 190,000 m2

**8.2.1.16 Türöffnung seitl. raumhoch verstärken UA-Profile 100/40/2 B 1125 mm H 2125 mm D 125mm H 4,25m**
STLB-Bau 2025-10 039
Türöffnung, seitlich raumhoch verstärken, im Einfachständerwerk, mit Metallständerprofilen UA DIN 18182-1 100/40/2, einschl. Boden- und Deckenanschluss, befestigen mit Winkeln, Dübeln und Schrauben, einschl. Sturzprofil,

Breite Nennmaß Wandöffnung '1125' mm,

Höhe Nennmaß Wandöffnung '2125' mm,  Wanddicke 125 mm, Wandhöhe bis 4,25 m.
Menge: 8,000 St

**8.2.1.17 Freies Wandende WD 150 mm Trennwand Gipspl. 2lagig D 12,5mm Q2**
STLB-Bau 2025-10 039
Freies Wandende,

Dicke Wand '150' mm,
Ausführung an nichttragender innerer Trennwand, Bekleidung aus Gipsplatten, Bauplatten Typ A, 2-lagig, Dicke 12,5 mm, Spachtelung Qualitätsstufe Q2, Einfachständerwerk.
Menge: 21,000 m

**8.2.1.18 Anschluss gleitend 20mm WD 150 mm Trennwand Gipspl. 2lagig D 12,5mm**
STLB-Bau 2025-10 039
Anschluss, gleitend bis 20 mm,

Dicke Wand '150' mm,
Ausführung an nichttragender innerer Trennwand, Bekleidung aus Gipsplatten, Bauplatten Typ A, 2-lagig, Dicke 12,5 mm, Einfachständerwerk.
Menge: 52,000 m

**8.2.1.19 Trennwand H 4,25 m, D 200 mm**
Nichttragende innere Trennwand DIN 18183-1, DIN 4103-1, Einbaubereich 1 DIN 4103-1 (Bereiche mit geringer Menschenansammlung), Höhe bis 4,25 m, Dicke 200 mm, mit Grenzwerten für Ebenheitsabweichungen mit erhöhten Anforderungen DIN 18202 Ausgabe 2019-07 Tabelle 3 Zeile 4 und 7,
Unterkonstruktion aus verzinkten Stahlblechprofilen DIN EN 14195 und DIN 18182-1, als Einfachständerwerk, CW/UW 150, Ständerachsabstand 625 mm,
Dämmschicht aus Mineralwolle MW DIN EN 13162, Bemessungswert der Wärmeleitfähigkeit max. 0,035 W/(mK), Nennwert der Wärmeleitfähigkeit max. 0,034 W/(mK), Dämmschichtdicke 60 + 80 mm, Rohdichte 40 kg/m3, Anwendungsgebiet DIN 4108-10 WTR, zweilagig, dicht stoßen, Schmelzpunkt größer 1000 Grad C, DIN 4102-17,

Beplankung beidseitig, aus Gipsplatten DIN 18180 und DIN EN 520, 2-lagig, Plattendicke 12,5 mm, befestigen mit Schnellbauschrauben DIN EN 14566 und DIN 18182-2, Spachtelung Qualitätsstufe Q2.
Menge: 52,000 m2

**8.2.1.20 Trockenbau anarbeiten Durchm 25 mm Vorsatzschale Vorwandinstallation WD 300 mm Gipspl.**
STLB-Bau 2025-10 039
Trockenbau anarbeiten an Rohrleitung, rund,

Durchmesser '25' mm,
Ausführung an Vorsatzschale für Vorwandinstallation,

Dicke Wand '300' mm,  Wandhöhe 3 m, Bekleidung aus Gipsplatten, imprägnierte Bauplatten, Typ H2, einseitig, 1. Seite 2-lagig, Dicke 1. Seite 1. Lage 12,5 mm, Dicke 1. Seite 2. Lage 12,5 mm.
Menge: 70,000 St

**8.2.1.21 Trockenbau anarbeiten Durchm 75 mm Vorsatzschale Vorwandinstallation WD 300 mm Gipspl.**
STLB-Bau 2025-10 039
Trockenbau anarbeiten an Rohrleitung, rund,

Durchmesser '75' mm,
Ausführung an Vorsatzschale für Vorwandinstallation,

Dicke Wand '300' mm,  Wandhöhe 3 m, Bekleidung aus Gipsplatten, imprägnierte Bauplatten, Typ H2, einseitig, 1. Seite 2-lagig, Dicke 1. Seite 1. Lage 12,5 mm, Dicke 1. Seite 2. Lage 12,5 mm.
Menge: 20,000 St

**8.2.1.22 Trockenbau anarbeiten Durchm 125 mm Vorsatzschale Vorwandinstallation WD 300 mm Gipspl.**
STLB-Bau 2025-10 039
Trockenbau anarbeiten an Rohrleitung, rund,

Durchmesser '125' mm,
Ausführung an Vorsatzschale für Vorwandinstallation,

Dicke Wand '300' mm,  Wandhöhe 3 m, Bekleidung aus Gipsplatten, imprägnierte Bauplatten, Typ H2, einseitig, 1. Seite 2-lagig, Dicke 1. Seite 1. Lage 12,5 mm, Dicke 1. Seite 2. Lage 12,5 mm.
Menge: 20,000 St

**8.2.1.23 Trockenbau anarbeiten B 0,2 m H 0,2 m Vorsatzschale Vorwandinstallation WD 300 mm Gipspl.**
STLB-Bau 2025-10 039
Trockenbau anarbeiten an Einbauteil, eckig,

Breite '0,2' m,

Höhe '0,2' m,
Ausführung an Vorsatzschale für Vorwandinstallation,

Dicke Wand '300' mm,  Wandhöhe 3 m, Bekleidung aus Gipsplatten, imprägnierte Bauplatten, Typ H2, einseitig, 1. Seite 2-lagig, Dicke 1. Seite 1. Lage 12,5 mm, Dicke 1. Seite 2. Lage 12,5 mm.
Menge: 20,000 St

*Hinweis: GK-Wände F90*
Wände F90

**8.2.1.24 Trenn-Brandwand H bis 4,25 m WD 166 mm Rw 57 dB F90-A UK Stahlblechprofil verz Einfachständerwerk Mineralwolle MW D 80mm Gipspl. Feuerschutzpl.DF 2lagig D 20mm Stahl verz D 12,5mm Q2 2lagig D 20mm Stahl verz D 12,5mm Q2**
STLB-Bau 2025-10 039
Nichttragende innere Trennwand DIN 4103-1 in Bauart einer Brandwand, Einbaubereich 2 DIN 4103-1 (Bereiche mit großer Menschenansammlung sowie Trennwände zwischen Räumen mit einem Höhenunterschied der Fußböden größer gleich 1 m),

Höhe Wand bis '4,25' m,

Dicke Wand '166' mm,

bewertetes Schalldämm-Maß DIN 4109 Rw '57' dB,  Feuerwiderstandsklasse F 90 - A DIN 4102-2, Baustoffklasse DIN 4102-1 A2 (nichtbrennbar),
Unterkonstruktion aus verzinkten Stahlblechprofilen DIN EN 14195 und DIN 18182-1, als Einfachständerwerk, CW/UW 100,

Ständerachsabstand '312,5' mm,
Dämmschicht aus Mineralwolle MW DIN EN 13162, Dämmschichtdicke 80 mm, in Platten, Anwendungsgebiet DIN 4108-10 WTR, einlagig, dicht stoßen,
Beplankung beidseitig, aus Gipsplatten DIN 18180 und DIN EN 520, Feuerschutzplatten Typ DF,
1. Seite 2-lagig, Dicke 1. Seite 1. Lage 20 mm, beschichtet mit Blech aus verzinktem Stahl, Dicke 1. Seite 2. Lage 12,5 mm,
Spachtelung Qualitätsstufe Q2,
2. Seite 2-lagig, Dicke 2. Seite 1. Lage 20 mm, beschichtet mit Blech aus verzinktem Stahl, Dicke 2. Seite 2. Lage 12,5 mm,
Spachtelung 2. Seite Qualitätsstufe Q2,
befestigen mit Schnellbauschrauben DIN EN 14566 und DIN 18182-2.
Menge: 14,000 m2

**8.2.1.25 Anschluss gleitend 20mm WD 166 mm Brandwand Gipspl. 2lagig D 12,5mm F90-A**
STLB-Bau 2025-10 039
Anschluss, gleitend bis 20 mm,

Dicke Wand '166' mm,
Ausführung an Brandwand, Bekleidung aus Gipsplatten, imprägnierte Feuerschutzplatten, Typ DFH2, 2-lagig, Dicke 12,5 mm, Einfachständerwerk, Feuerwiderstandsklasse F 90 - A DIN 4102-2.
Menge: 4,000 m

**8.2.1.26 Trenn-Brandwand H bis 3,5 m WD 250 mm Rw 57 dB F90-A UK Stahlblechprofil verz Doppelständerwerk Mineralwolle MW D 2x60mm Gipspl. Feuerschutzpl.DF 2lagig D 20mm Stahl verz D 12,5mm Q2 2lagig D 20mm Stahl verz D 12,5mm Q2**
STLB-Bau 2025-10 039
Nichttragende innere Trennwand DIN 4103-1 in Bauart einer Brandwand, Einbaubereich 2 DIN 4103-1 (Bereiche mit großer Menschenansammlung sowie Trennwände zwischen Räumen mit einem Höhenunterschied der Fußböden größer gleich 1 m),

Höhe Wand bis '3,5' m,

Dicke Wand '250' mm,

bewertetes Schalldämm-Maß DIN 4109 Rw '57' dB,  Feuerwiderstandsklasse F 90 - A DIN 4102-2, Baustoffklasse DIN 4102-1 A2 (nichtbrennbar),
Unterkonstruktion aus verzinkten Stahlblechprofilen DIN EN 14195 und DIN 18182-1, als Doppelständerwerk, CW/UW 75,

Ständerachsabstand '312,5' mm,
Dämmschicht aus Mineralwolle MW DIN EN 13162, Dämmschichtdicke 2 x 60 mm, in Platten, Anwendungsgebiet DIN 4108-10 WTR, 2-lagig mit versetzten Fugen, dicht stoßen,
Beplankung beidseitig, aus Gipsplatten DIN 18180 und DIN EN 520, Feuerschutzplatten Typ DF,
1. Seite 2-lagig, Dicke 1. Seite 1. Lage 20 mm, beschichtet mit Blech aus verzinktem Stahl, Dicke 1. Seite 2. Lage 12,5 mm,
Spachtelung Qualitätsstufe Q2,
2. Seite 2-lagig, Dicke 2. Seite 1. Lage 20 mm, beschichtet mit Blech aus verzinktem Stahl, Dicke 2. Seite 2. Lage 12,5 mm,
Spachtelung 2. Seite Qualitätsstufe Q2,
befestigen mit Schnellbauschrauben DIN EN 14566 und DIN 18182-2.
Menge: 34,000 m2

**8.2.1.27 Anschluss gleitend 20mm WD 250 mm Brandwand Gipspl. 2lagig D 12,5mm F90-A**
STLB-Bau 2025-10 039
Anschluss, gleitend bis 20 mm,

Dicke Wand '250' mm,
Ausführung an Brandwand, Bekleidung aus Gipsplatten, imprägnierte Feuerschutzplatten, Typ DFH2, 2-lagig, Dicke 12,5 mm, Einfachständerwerk, Feuerwiderstandsklasse F 90 - A DIN 4102-2.
Menge: 10,000 m

**8.2.1.28 Trennwand H 4,25 m, D 200 mm, F90-A**
Nichttragende innere Trennwand DIN 18183-1, DIN 4103-1, Einbaubereich 1 DIN 4103-1 (Bereiche mit geringer Menschenansammlung), Höhe bis 4,25 m, Dicke 200 mm, Feuerwiderstandsklasse F 90 - A DIN 4102-2, mit Grenzwerten für Ebenheitsabweichungen mit erhöhten Anforderungen DIN 18202 Ausgabe 2019-07 Tabelle 3 Zeile 4 und 7,
Unterkonstruktion aus verzinkten Stahlblechprofilen DIN EN 14195 und DIN 18182-1, als Einfachständerwerk, CW/UW 150, Ständerachsabstand 625 mm,
Dämmschicht aus Mineralwolle MW DIN EN 13162, Bemessungswert der Wärmeleitfähigkeit max. 0,035 W/(mK), Nennwert der Wärmeleitfähigkeit max. 0,034 W/(mK), Dämmschichtdicke 60 + 80 mm, Rohdichte 40 kg/m3, Anwendungsgebiet DIN 4108-10 WTR, zweilagig, dicht stoßen, Schmelzpunkt größer 1000 Grad C, DIN 4102-17,

Beplankung beidseitig, aus Gipsplatten DIN 18180 und DIN EN 520, imprägnierte Feuerschutzplatten Typ DFH2, 2-lagig, Plattendicke 12,5 mm, befestigen mit Schnellbauschrauben DIN EN 14566 und DIN 18182-2, Spachtelung Qualitätsstufe Q2.
Menge: 54,000 m2

**8.2.1.29 Anschluss gleitend 20mm WD 200 mm Trennwand Gipspl. 2lagig D 12,5mm F90-A**
STLB-Bau 2025-10 039
Anschluss, gleitend bis 20 mm,

Dicke Wand '200' mm,
Ausführung an nichttragender innerer Trennwand, Bekleidung aus Gipsplatten, imprägnierte Feuerschutzplatten, Typ DFH2, 2-lagig, Dicke 12,5 mm, Einfachständerwerk, Feuerwiderstandsklasse F 90 - A DIN 4102-2.
Menge: 13,000 m

**8.2.1.30 Türöffnung F90, Wanddicke 200 mm**
Türöffnung in F90-Wand, seitlich raumhoch verstärken, im Einfachständerwerk, mit Metallständerprofilen UA DIN 18182-1 150/40/2, einschl. Boden- und Deckenanschluss, befestigen mit Winkeln, Dübeln und Schrauben, einschl. Sturzprofil,
Breite Nennmaß Wandöffnung bis '1250'  mm,
Höhe Nennmaß Wandöffnung '2125'  mm,  Wanddicke 200 mm, Wandhöhe bis 4,5 m.
Menge: 4,000 St

**8.2.1.31 Trennwand H 3,50 m, D 250 mm, F90-A**
Nichttragende innere Trennwand DIN 18183-1, DIN 4103-1, Einbaubereich 1 DIN 4103-1 (Bereiche mit geringer Menschenansammlung), Höhe bis 3,5 m, Dicke 250 mm, bewertetes Schalldämm-Maß DIN 4109 Rw 69,7 dB, Feuerwiderstandsklasse F 90 - A DIN 4102-2, mit Grenzwerten für Ebenheitsabweichungen mit erhöhten Anforderungen DIN 18202 Ausgabe 2019-07 Tabelle 3 Zeile 4 und 7,
Unterkonstruktion aus verzinkten Stahlblechprofilen DIN EN 14195 und DIN 18182-1, als Doppelständerwerk, CW/UW 75, Ständerachsabstand 625 mm,
Dämmschicht aus Mineralwolle MW DIN EN 13162, Bemessungswert der Wärmeleitfähigkeit max. 0,040 W/(mK), Nennwert der Wärmeleitfähigkeit max. 0,039 W/(mK), Dämmschichtdicke 2 x 60 mm, Rohdichte 50 kg/m3, Anwendungsgebiet DIN 4108-10 WTR, einlagig, dicht stoßen, Schmelzpunkt größer 1000 Grad C, DIN 4102-17,
Beplankung beidseitig, aus Gipsplatten DIN 18180 und DIN EN 520, Feuerschutzplatten, 2-lagig, Plattendicke 12,5 mm, befestigen mit Schnellbauschrauben DIN EN 14566 und DIN 18182-2,
Spachtelung Qualitätsstufe Q2.
Menge: 74,000 m2

**8.2.1.32 Anschluss gleitend 20mm WD 250 mm Trennwand Gipspl. 2lagig D 12,5mm F90-A**
STLB-Bau 2025-10 039
Anschluss, gleitend bis 20 mm,

Dicke Wand '250' mm,
Ausführung an nichttragender innerer Trennwand, Bekleidung aus Gipsplatten, imprägnierte Feuerschutzplatten, Typ DFH2, 2-lagig, Dicke 12,5 mm, Doppelständerwerk, bewertetes Schalldämm-Maß DIN 4109 Rw 69 dB, Feuerwiderstandsklasse F 90 - A DIN 4102-2.
Menge: 22,000 m

**8.2.1.33 Türöffnung, F90, Wand 250 mm**
Türöffnung in F90-Wand, seitlich raumhoch verstärken, im Doppelständerwerk, mit Metallständerprofilen UA DIN 18182-1 75/40/2, einschl. Boden- und Deckenanschluss, befestigen mit Winkeln, Dübeln und Schrauben, einschl. Sturzprofil,
Breite Nennmaß Wandöffnung bis '1250'  mm,
Höhe Nennmaß Wandöffnung '2125'  mm,  Wanddicke 250 mm, Wandhöhe bis 3,5 m.
Menge: 2,000 St

**8.2.1.34 Trockenbau anarbeiten Durchm 25 mm Trennwand WD 300 mm Gipspl. F90-A**
STLB-Bau 2025-10 039
Trockenbau anarbeiten an Rohrleitung, rund,

Durchmesser '25' mm,
Ausführung an nichttragender innerer Trennwand,

Dicke Wand '300' mm,  Wandhöhe 4,25 m, Bekleidung aus Gipsplatten, imprägnierte Feuerschutzplatten, Typ DFH2, beidseitig, 1. Seite 2-lagig, Dicke 1. Seite 1. Lage 12,5 mm, Dicke 1. Seite 2. Lage 12,5 mm, 2. Seite 2-lagig, Dicke 2. Seite 1. Lage 12,5 mm, Dicke 2. Seite 2. Lage 12,5 mm, Einfachständerwerk, Feuerwiderstandsklasse F 90 - A DIN 4102-2.
Menge: 10,000 St

**8.2.1.35 Trockenbau anarbeiten Durchm 25 mm Trennwand WD 300 mm Gipspl. F90-A**
STLB-Bau 2025-10 039
Trockenbau anarbeiten an Rohrleitung, rund,

Durchmesser '25' mm,
Ausführung an nichttragender innerer Trennwand,

Dicke Wand '300' mm,  Wandhöhe 4,25 m, Bekleidung aus Gipsplatten, imprägnierte Feuerschutzplatten, Typ DFH2, beidseitig, 1. Seite 2-lagig, Dicke 1. Seite 1. Lage 12,5 mm, Dicke 1. Seite 2. Lage 12,5 mm, 2. Seite 2-lagig, Dicke 2. Seite 1. Lage 12,5 mm, Dicke 2. Seite 2. Lage 12,5 mm, Einfachständerwerk, Feuerwiderstandsklasse F 90 - A DIN 4102-2.
Menge: 10,000 St

*Hinweis: Sonstige Zulagen*

**8.2.1.36 UA-Profil 50/40/2**
STLB-Bau 2025-10 039
UA-Profil DIN 18182-1 50/40/2.
Menge: 150,000 m

**8.2.1.37 Herstellen von 90° Ecken**
Zulage zu nichtragenden Montagewänden bis 200 mm

- Herstellen von 90°-Ecken
- incl. zusätzlichem CW-Profil und Herstellen der
  Innen- und Außenecke
- Kantenschutz in gesonderter Position
Menge: 40,000 m

**8.2.1.38 Herstellen von 90° Ecken - Doppelständerwand**
Zulage zu nichtragenden Montagewänden bis 250 mm

- Doppelständerwerk
- Herstellen von 90°-Ecken
- incl. zusätzlichem CW-Profil und Herstellen der
  Innen- und Außenecke
- Kantenschutz in gesonderter Position
Menge: 5,000 m

**8.2.1.39 Ausbildung schiefwinklige Ecke - Vorsatzschalen**
Ausbildung einer schiefwinkligen Ecke (α≠90°) an der vorbeschriebenen Wänden

Unterkonstruktion aus CW-Profilen ≤ 1 m nach DIN EN 14195 und DIN 18182-1 ausbilden.
Vorsatzschale

Profile an angrenzenden Bauteilen mit Verbindungsmittel gemäß DIN EN 14566

Ecke nach Qualitätsstufe Q2 gemäß Merkblatt Nr. 2 des Bundesverbandes der Gipsindustrie e.V. verspachteln.

Die Toleranzen sind nach DIN 18202 zu gewährleisten.
Menge: 22,000 m

**8.2.1.40 Ausbildung schiefwinklige Ecke - Einfachständerwerk**
Ausbildung einer schiefwinkligen Ecke (α≠90°) an der vorbeschriebenen Wänden

Unterkonstruktion aus CW-Profilen ≤ 1 m nach DIN EN 14195 und DIN 18182-1 ausbilden.
Einfachständerwerk, Wandstärke bis 200 mm

Profile an angrenzenden Bauteilen mit Verbindungsmittel gemäß DIN EN 14566

Ecke nach Qualitätsstufe Q2 gemäß Merkblatt Nr. 2 des Bundesverbandes der Gipsindustrie e.V. verspachteln.

Die Toleranzen sind nach DIN 18202 zu gewährleisten.
Menge: 15,000 m

**8.2.1.41 Ausbildung schiefwinklige Ecke - Doppelständerwerk**
Ausbildung einer schiefwinkligen Ecke (α≠90°) an der vorbeschriebenen Wänden

Unterkonstruktion aus CW-Profilen ≤ 1 m nach DIN EN 14195 und DIN 18182-1 ausbilden.
Doppelständerwerk, Wandstärke bis 250 mm

Profile an angrenzenden Bauteilen mit Verbindungsmittel gemäß DIN EN 14566

Ecke nach Qualitätsstufe Q2 gemäß Merkblatt Nr. 2 des Bundesverbandes der Gipsindustrie e.V. verspachteln.

Die Toleranzen sind nach DIN 18202 zu gewährleisten.
Menge: 10,000 m

**8.2.1.42 Zusätzliche CW-Profile 50**
Zusätzliche CW-Profile 50 / 50 / 0,6

- bei vorgenannten GK-Wänden, Installationswänden,
  Installationsvorsatzschalen etc.
- bei T-Verbingungen von GK-Wänden bzw.
  Anschluss von Wänden an Gk-Vorsatzschalen
Menge: 150,000 m

**8.2.1.43 Zusätzliche CW-Profile 75**
Zusätzliche CW-Profile 75 / 50 / 0,6

- bei vorgenannten GK-Wänden, Installationswänden,
  Installationsvorsatzschalen etc.
- bei T-Verbingungen von GK-Wänden bzw.
  Anschluss von Wänden an Gk-Vorsatzschalen
Menge: 100,000 m

**8.2.1.44 Zusätzliche CW-Profile 100**
Zusätzliche CW-Profile 100 / 50 / 0,6

- bei vorgenannten GK-Wänden, Installationswänden,
  Installationsvorsatzschalen etc.
- bei T-Verbingungen von GK-Wänden bzw.
  Anschluss von Wänden an Gk-Vorsatzschalen
Menge: 10,000 m

**8.2.1.45 Zusätzliche CW-Profile 150**
Zusätzliche CW-Profile 150 / 50 / 0,6

- bei vorgenannten GK-Wänden, Installationswänden,
  Installationsvorsatzschalen etc.
- bei T-Verbingungen von GK-Wänden bzw.
  Anschluss von Wänden an Gk-Vorsatzschalen
Menge: 100,000 m

**8.2.1.46 Zulage imprägnierte Bauplatten H2**
Zulage imprägnierte Bauplatten Typ H2

Zulage zu vorgenannten Vorsatzschalen bzw. Wänden
1 m2 = 2 lagige Ausführung
Zulage falls nicht bereits in Position enthalten!
Menge: 170,000 m2

**8.2.1.47 Zulage imprägnierte Feuerschutzplatten Typ DFH2**
Zulage imprägnierte Feuerschutzplatten Typ DFH2

Zulage zu vorgenannten Vorsatzschalen bzw. Wänden
1 m2 = 2 lagige Ausführung
Zulage falls nicht bereits in Position enthalten!
Menge: 26,000 m2

**8.2.1.48 Herstellen Wandanschluss an Massivwand / Metallständerwand**
Herstellen eines Wandanschlusses an eine Massivwand / Metallständerwand
Die Beplankung ist dicht an die die Massivwand anzuschließen.
mit Trennstreifen für Anschlussfugen
incl. Spachtelarbeiten
Gesamte Arbeit nach Werksvorschrift ausgeführt. Ausführung gemäß Hersteller-Detailblatt
Menge: 460,000 m

**8.2.1.49 Revisionsklappe Rahmen Alu Füllung Gipspl. D 12,5mm L 300 mm B 300 mm Schnappverschluss Fangsicherung zweiseitig**
STLB-Bau 2025-10 039
Revisionsklappe, Rahmen aus Aluminium, mit Füllung aus Gipsplatten, Spachtelung Qualitätsstufe Q2 (Standardausführung), Dicke 12,5 mm,

Höhe '300' mm,

Breite '300' mm,  mit Schnappverschluss, zweiseitige Fangsicherung, für Vorsatzschale.
Menge: 10,000 St

**8.2.1.50 Revisionsklappe Rahmen Alu Füllung Gipspl.DF D 2x12,5mm L 300 mm B 300 mm Schnappverschluss Fangsicherung zweiseitig**
STLB-Bau 2025-10 039
Revisionsklappe, als Brandschutzausführung, Feuerwiderstandsklasse F 90 DIN 4102-2, Rahmen aus Aluminium, mit Füllung aus Gipsplatten Typ DF, Spachtelung Qualitätsstufe Q2 (Standardausführung), Dicke 2 x 12,5 mm,

Höhe '300' mm,

Breite '300' mm,  mit Schnappverschluss, zweiseitige Fangsicherung.
Menge: 5,000 St

**8.2.1.51 Leibung B 25 cm Trennwand Gipspl. einlagig D 12,5mm Q2**
STLB-Bau 2025-10 039
Leibung,

Breite Leibung '25' cm,
Ausführung an nichttragender innerer Trennwand, Bekleidung aus Gipsplatten, Bauplatten Typ A, einlagig, Dicke 12,5 mm, Spachtelung Qualitätsstufe Q2, Einfachständerwerk, Arbeitshöhe der zu bearbeitenden Fläche bis 3,5 m über der Standfläche des hierfür erforderlichen Gerüstes.
Menge: 50,000 m

**8.2.1.52 Öffnung herstellen, 400 x 200 mm**
Öffnung herstellen

- einschl. Unterkonstruktion verstärken/auswechseln
- eckig
- in zweischaliger Wand
- Öffnung einseitig
- bis Breite 400 mm
- bis Höhe 200 mm
Menge: 10,000 St

**8.2.1.53 Öffnung herstellen, 300 x 300 mm**
Öffnung herstellen

- einschl. Unterkonstruktion verstärken/auswechseln
- eckig
- in zweischaliger Wand
- Öffnung einseitig
- bis Breite 300 mm
- bis Höhe 300 mm
Menge: 10,000 St

**8.2.1.54 Öffnung herstellen, 300 x 300 mm- F90**
Öffnung herstellen - F90

- einschl. Unterkonstruktion verstärken/auswechseln
- in Leibungsbekleidung
- eckig
- in zweischaliger Wand
- Öffnung einseitig
- bis Breite 300 mm
- bis Höhe 300 mm
Menge: 10,000 St

**8.2.1.55 Öffnung herstellen, 300 x 200 mm**
Öffnung herstellen

- einschl. Unterkonstruktion verstärken/auswechseln
- eckig
- in Vorsatzschale
- Öffnung einseitig
- bis Breite 300 mm
- bis Höhe 200 mm
Menge: 10,000 St

##### 8.2.2 GK-Decken

*Hinweis: Decken ohne Brandschutzanforderung*

**8.2.2.1 Unterdecke Gipspl. einlagig Baupl.A D 12,5mm UK Stahlblechprofil verz Grund-Tragprofil Noniusabhänger Abhänge-H 600 mm Q2**
STLB-Bau 2025-10 039
Unterdecke DIN 18168-1, Bekleidung aus Gipsplatten DIN 18180 und DIN EN 520, einlagig, Bauplatten Typ A, Dicke 12,5 mm, befestigen mit Schnellbauschrauben DIN EN 14566 und DIN 18182-2, Unterkonstruktion aus verzinkten Stahlblechprofilen DIN EN 14195 und DIN 18182-1, Grund- und Tragprofil als CD 60/27-Profil DIN 18182-1, Dicke 0,6 mm, abhängen mit Noniusabhängern,

Abhängehöhe '600' mm,  befestigen mit bauaufsichtlich zugelassenen Befestigungsmitteln, Befestigungsuntergrund Holzbalken, Unterkonstruktion verdeckt, Spachtelung Qualitätsstufe Q2, Arbeitshöhe der zu bearbeitenden oder zu bekleidenden Fläche bis 3,5 m über der Standfläche des hierfür erforderlichen Gerüsts.
Menge: 75,000 m2

**8.2.2.2 Deckendurchführungen Kabel**
Herstellen, Anarbeiten und Anpassen von Deckendurchführungen

- für Kabeldurchführungen
Menge: 20,000 St

**8.2.2.3 Revisionsklappe Rahmen Alu Füllung Gipspl. D 12,5mm L 300 mm B 300 mm Schnappverschluss Fangsicherung zweis**
STLB-Bau 2024-04 039
Revisionsklappe, Rahmen aus Aluminium, mit Füllung aus Gipsplatten, Spachtelung Qualitätsstufe Q2 (Standardausführung), Dicke 12,5 mm,

Höhe '300' mm,

Breite '300' mm,
 mit Schnappverschluss, zweiseitige Fangsicherung, Arbeitshöhe des Montageortes bis 3,5 m über der Standfläche des hierfür erforderlichen Gerüstes.
Menge: 5,000 St

**8.2.2.4 Öffnung herstellen Durchm 10 cm Deckenbekl. Gipspl. einlagig D 12,5mm**
STLB-Bau 2025-10 039
Öffnung herstellen, rund, Anschluss umlaufend,

Durchmesser '10' cm,  Ausführung an Deckenbekleidung aus Gipsplatten, einlagig, Bauplatten Typ A, Dicke 12,5 mm, Arbeitshöhe der zu bearbeitenden Fläche bis 3,5 m über der Standfläche des hierfür erforderlichen Gerüstes.
Menge: 10,000 St

**8.2.2.5 Öffnung herstellen Durchm 20 cm Deckenbekl. Gipspl. einlagig D 12,5mm**
STLB-Bau 2025-10 039
Öffnung herstellen, rund, Anschluss umlaufend,

Durchmesser '20' cm,  Ausführung an Deckenbekleidung aus Gipsplatten, einlagig, Bauplatten Typ A, Dicke 12,5 mm, Arbeitshöhe der zu bearbeitenden Fläche bis 3,5 m über der Standfläche des hierfür erforderlichen Gerüstes.
Menge: 10,000 St

*Hinweis: F30-Decken*

**8.2.2.6 Luftdichtheitsschicht sd variabel PA**
STLB-Bau 2025-10 039
Dampfbremse als Luftdichtheitsschicht DIN 4108-3, DIN 4108-7 mit variablem sd-Wert, aus Polyamid (PA), an Decke, Nähte und Stöße verkleben/verschweißen.
Menge: 246,000 m2

**8.2.2.7 Anschluss Dampfsperre/Luftdichtheit angrenzendes Bauteil Klebe-Dichtmittel**
STLB-Bau 2025-10 020
Luftdichter Anschluss der Dampfsperr- und Luftdichtheitsschicht DIN 4108-7 an angrenzendes Bauteil, Befestigung mit Klebe-/Dichtmittel, Arbeitsuntergrund Putz.
Menge: 283,000 m

**8.2.2.8 Unterdecke F30-A Gipspl. einlagig Feuerschutzpl.DF D 12,5mm UK Stahlblechprofil verz Grund-Tragprofil Noniusabhänger Abhänge-H 250 mm Q2**
STLB-Bau 2025-10 039
Unterdecke DIN 18168-1, Feuerwiderstandsklasse F 30 - A DIN 4102-2, Bekleidung aus Gipsplatten DIN 18180 und DIN EN 520, einlagig, Feuerschutzplatten Typ DF, Dicke 12,5 mm, befestigen mit Schnellbauschrauben DIN EN 14566 und DIN 18182-2, Unterkonstruktion aus verzinkten Stahlblechprofilen DIN EN 14195 und DIN 18182-1, Grund- und Tragprofil als CD 60/27-Profil DIN 18182-1, Dicke 0,6 mm, abhängen mit Noniusabhängern,

Abhängehöhe '250' mm,  befestigen mit bauaufsichtlich zugelassenen Befestigungsmitteln, Befestigungsuntergrund Holzbalken, Unterkonstruktion verdeckt, Spachtelung Qualitätsstufe Q2, Arbeitshöhe der zu bearbeitenden oder zu bekleidenden Fläche bis 3,5 m über der Standfläche des hierfür erforderlichen Gerüsts.
Menge: 246,000 m2

**8.2.2.9 Unterdecke F30-A Gipspl. einlagig Feuerschutzpl.DF D 12,5mm UK Stahlblechprofil verz Grund-Tragprofil Noniusabhänger Abhänge-H 250 mm Mineralwolle MW D 140mm Q2**
STLB-Bau 2025-10 039
Unterdecke DIN 18168-1, Feuerwiderstandsklasse F 30 - A DIN 4102-2, Bekleidung aus Gipsplatten DIN 18180 und DIN EN 520, einlagig, Feuerschutzplatten Typ DF, Dicke 12,5 mm, befestigen mit Schnellbauschrauben DIN EN 14566 und DIN 18182-2, Unterkonstruktion aus verzinkten Stahlblechprofilen DIN EN 14195 und DIN 18182-1, Grund- und Tragprofil als CD 60/27-Profil DIN 18182-1, Dicke 0,6 mm, abhängen mit Noniusabhängern,

Abhängehöhe '250' mm,  befestigen mit bauaufsichtlich zugelassenen Befestigungsmitteln, Befestigungsuntergrund Holzbalken, Unterkonstruktion verdeckt, Dämmschicht aus Mineralwolle MW DIN EN 13162, Bemessungswert der Wärmeleitfähigkeit max. 0,035 W/(mK), Nennwert der Wärmeleitfähigkeit max. 0,034 W/(mK), Dämmschichtdicke 140 mm, Anwendungsgebiet DIN 4108-10 DI, einlagig, dicht stoßen, Spachtelung Qualitätsstufe Q2, Arbeitshöhe der zu bearbeitenden oder zu bekleidenden Fläche bis 3,5 m über der Standfläche des hierfür erforderlichen Gerüsts.
Menge: 21,000 m2

**8.2.2.10 Deckenbekl. F30-A Gipspl. einlagig Feuerschutzpl.DF D 12,5mm UK Stahlblechprofil verz Tragprofil Q2**
STLB-Bau 2025-10 039
Deckenbekleidung DIN 18168-1, Feuerwiderstandsklasse F 30 - A DIN 4102-2, Bekleidung aus Gipsplatten DIN 18180 und DIN EN 520, einlagig, Verarbeitung DIN 18181, Feuerschutzplatten Typ DF, Dicke 12,5 mm, befestigen mit Schnellbauschrauben DIN EN 14566 und DIN 18182-2, Unterkonstruktion aus verzinkten Stahlblechprofilen DIN EN 14195 und DIN 18182-1, Tragprofil als CD 60/27-Profil DIN 18182-1, Dicke 0,6 mm, befestigen mit bauaufsichtlich zugelassenen Befestigungsmitteln, Befestigungsuntergrund Holzbalken, Unterkonstruktion verdeckt, Spachtelung Qualitätsstufe Q2, Arbeitshöhe der zu bearbeitenden oder zu bekleidenden Fläche bis 3,5 m über der Standfläche des hierfür erforderlichen Gerüsts.
Menge: 32,000 m2

**8.2.2.11 Unterdecke Spannweite 4 m F30-A Gipspl. einlagig Feuerschutzpl.DFH2IR D 12,5mm UK Stahlblechprofil verz Tragprofil Mineralwolle MW D 140mm Q2**
STLB-Bau 2025-10 039
Unterdecke DIN 18168-1, freigespannt,

Spannweite '4' m,  Feuerwiderstandsklasse F 30 - A DIN 4102-2, Bekleidung aus Gipsplatten DIN 18180 und DIN EN 520, einlagig, Verarbeitung DIN 18181, imprägnierte Feuerschutzplatten Typ DFH2IR, Dicke 12,5 mm, befestigen mit Schnellbauschrauben DIN EN 14566 und DIN 18182-2, Unterkonstruktion aus verzinkten Stahlblechprofilen DIN EN 14195 und DIN 18182-1, Tragprofil als CW/UW 150-Profil DIN 18182-1, Dicke 0,6 mm, Rücken an Rücken, befestigen mit bauaufsichtlich zugelassenen Befestigungsmitteln, Befestigungsuntergrund Holzsparren, Dämmschicht aus Mineralwolle MW DIN EN 13162, Bemessungswert der Wärmeleitfähigkeit max. 0,035 W/(mK), Nennwert der Wärmeleitfähigkeit max. 0,034 W/(mK), Dämmschichtdicke 140 mm, Anwendungsgebiet DIN 4108-10 DI, einlagig, dicht stoßen, Spachtelung Qualitätsstufe Q2, Arbeitshöhe der zu bearbeitenden oder zu bekleidenden Fläche bis 3,5 m über der Standfläche des hierfür erforderlichen Gerüsts.
Menge: 30,000 m2

**8.2.2.12 Deckendurchführungen Kabel F30**
Herstellen, Anarbeiten und Anpassen von Deckendurchführungen

- für Kabeldurchführungen
Menge: 55,000 St

**8.2.2.13 Öffnung herstellen Durchm 10 cm Deckenbekl. Gipspl. einlagig D 12,5mm F30-A**
STLB-Bau 2025-10 039
Öffnung herstellen, rund, Anschluss umlaufend,

Durchmesser '10' cm,  Ausführung an Deckenbekleidung aus Gipsplatten, einlagig, Feuerschutzplatten Typ DF, Dicke 12,5 mm, Feuerwiderstandsklasse F 30 - A DIN 4102-2, Arbeitshöhe der zu bearbeitenden Fläche bis 3,5 m über der Standfläche des hierfür erforderlichen Gerüstes.
Menge: 20,000 St

**8.2.2.14 Einbauteil ummanteln Durchm. bis 10cm Deckenbekl. Gipspl. einlagig D 12,5mm F30-A**
STLB-Bau 2025-10 039
Einbauteil ummanteln, rund, Durchmesser bis 10 cm, Ausführung an Deckenbekleidung aus Gipsplatten, Feuerschutzplatten Typ DF, einlagig, Dicke 12,5 mm, ohne Spachtelung, Feuerwiderstandsklasse F 30 - A DIN 4102-2.
Menge: 20,000 St

**8.2.2.15 Revisionsklappe Rahmen Alu Füllung Gipspl.DF D 12,5mm L 400 mm B 400 mm Schnappverschluss Fangsicherung zweiseitig**
STLB-Bau 2025-10 039
Revisionsklappe, als Brandschutzausführung, Feuerwiderstandsklasse F 30 DIN 4102-2, Rahmen aus Aluminium, mit Füllung aus Gipsplatten Typ DF, Spachtelung Qualitätsstufe Q2 (Standardausführung), Dicke 12,5 mm,

Höhe '400' mm,

Breite '400' mm,  mit Schnappverschluss, zweiseitige Fangsicherung, Arbeitshöhe des Montageortes bis 3,5 m über der Standfläche des hierfür erforderlichen Gerüsts.
Menge: 2,000 St

*Hinweis: F90-Decken*

**8.2.2.16 Unterdecke F90-A Gipspl. 2lagig Feuerschutzpl.DF D 20mm 2.Lage Feuerschutzpl.DF D 2.Lage 20mm UK Stahlblechprofil verz Grund-Tragprofil Noniusabhänger Abhänge-H 850 mm Q2**
STLB-Bau 2025-10 039
Unterdecke DIN 18168-1, Feuerwiderstandsklasse F 90 - A DIN 4102-2, in Verbindung mit Rohdecke der Bauart I DIN 4102-4, Bekleidung aus Gipsplatten DIN 18180 und DIN EN 520, 2-lagig, Verarbeitung DIN 18181, Feuerschutzplatten Typ DF, Dicke 20 mm, 2. Lage Feuerschutzplatten Typ DF, Dicke 2. Lage 20 mm, befestigen mit Schnellbauschrauben DIN EN 14566 und DIN 18182-2, Unterkonstruktion aus verzinkten Stahlblechprofilen DIN EN 14195 und DIN 18182-1, Grund- und Tragprofil als CD 60/27-Profil DIN 18182-1, Dicke 0,6 mm, abhängen mit Noniusabhängern,

Abhängehöhe '850' mm,  befestigen mit bauaufsichtlich zugelassenen Befestigungsmitteln, Befestigungsuntergrund Hohlziegeldecke, Unterkonstruktion verdeckt, Spachtelung Qualitätsstufe Q2, Arbeitshöhe der zu bearbeitenden oder zu bekleidenden Fläche bis 3,5 m über der Standfläche des hierfür erforderlichen Gerüsts.
Menge: 16,000 m2

**8.2.2.17 Deckendurchführungen Kabel F90**
Herstellen, Anarbeiten und Anpassen von Deckendurchführungen

- für Kabeldurchführungen
Menge: 4,000 St

**8.2.2.18 Revisionsklappe Rahmen Alu Füllung Gipspl.DF D 2x20mm L 300 mm B 300 mm Schnappverschluss Fangsicherung zweiseitig**
STLB-Bau 2025-10 039
Revisionsklappe, als Brandschutzausführung, Feuerwiderstandsklasse F 90 DIN 4102-2, Rahmen aus Aluminium, mit Füllung aus Gipsplatten Typ DF, Spachtelung Qualitätsstufe Q2 (Standardausführung), Dicke 2 x 20 mm,

Höhe '300' mm,

Breite '300' mm,  mit Schnappverschluss, zweiseitige Fangsicherung, Arbeitshöhe des Montageortes bis 3,5 m über der Standfläche des hierfür erforderlichen Gerüsts.
Menge: 1,000 St

**8.2.2.19 Trägerbekl. rechteckig 3seitig Abwicklung 0,6 m F90 UK Stahlblechprofil verz Gipspl. Feuerschutzpl.DF 3lagig D 12,5mm D 2.Lage 12,5mm D 3.Lage 12,5mm Q2**
STLB-Bau 2025-10 039
Trägerbekleidung, Querschnitt rechteckig, 3-seitig, Befestigungsuntergrund Holz,

Abwicklung der Bearbeitungsflächen '0,6' m,  Feuerwiderstandsklasse F 90 DIN 4102-2, Unterkonstruktion aus verzinkten Stahlblechprofilen DIN EN 14195 und DIN 18182-1, als Tragprofil, direkt befestigen, Unterkonstruktion verdeckt,
Bekleidung aus Gipsplatten DIN 18180 und DIN EN 520, Feuerschutzplatten Typ DF, 3-lagig, Plattendicke 12,5 mm, Plattendicke 2. Lage 12,5 mm, Plattendicke 3. Lage 12,5 mm, befestigen mit systemspezifischen Befestigungsmittel, Spachtelung Qualitätsstufe Q2.
Menge: 20,000 m

##### 8.2.3 Akustikdecken

**8.2.3.1 Deckensegel 9,05 x 3,15 m**
Deckensegel - 9,05 x 3,15 m
Unterkonstruktion und Mineralplatte – freies Deckensegel ohne seitlichen Anschluß an begrenzende Bauteile

Isometrie:
fugenlose Akustikdecke

aus Mineralplatten, vlieskaschiert
2400x1200,

Technische Daten:
Mineralplatten nach DIN EN 13964 und DIN 18177
Verwendbarkeitsnachweis gemäß EU-Bau PVO:
CE-Kennzeichen und Leistungserklärung (DoP)
Luftdurchlässigkeitsklasse: PM 1
Formaldehydklasse: FH 1
Abgabe VOC: TVOC 1
Sichtseite: vlieskaschiert
Baustoffklasse:
A2-s1,d0 nach DIN EN 13501-1:2019-05
Kante: 3, ringsum scharfkantig
Plattenstärke: 25 mm
Schallabsorption:
Alpha w = 0,95, Absorptionsklasse A (EN ISO 11654)
NRC = 0,95 (ASTM E 1264)
Mit Putzbeschichtung:
Alpha w = 0,90, Absorptionsklasse A (EN ISO 11654)
NRC = 0,90 (ASTM E 1264)
Schall-Längsdämmung: Dn,f,w = 40 dB (EN ISO 10848)
Feuchtigkeitsbeständigkeit: bis 95% RH

Konstruktionskurzbeschreibung entsprechend dem
Verlegeanleitung Druckschrift 1031 und DIN EN 13964.
Stahlblechprofile, verzinkt.
Nonius-Abhänger-Unterteil für CD-Profil 60/27, Höchstbelastung: 0,40 kN
Nonius-Abhänger Oberteil nach DIN EN 13964
Sicherungsstift für Nonius-Abhänger
CD-Profil 60/27 nach DIN EN 14195
Kreuzverbinder für CD-Profil 60 x 27 mm
Längsverbinder für CD-Profil 60 x 27 mm
Schnellbauschraube 3,9 x 35 mm mit Feingewinde
nach DIN EN 14566
Rondelle Nr. 2027

UK-Rohdecke bis Rückseite Platte:
Abhängehöhe (mm): '500'

Montagekurzbeschreibung:
An der Rohdecke sind mit bauaufsichtlich zugelassenen Befestigungsmitteln im Achsabstand von max. 1000 mm drucksteife Nonius-Abhänger-Oberteile anzubringen und mittels entsprechender Nonius-Abhänger-Unterteil mit den CD-Profilen des Tragrostes zu verbinden.
Die Nonius-Abhänger sind untereinander mit je 2 Stück Sicherungsstiften zu verbinden.
Die CD-Profile des Tragrostes sind im max. Abstand von 1000 mm anzuordnen. Dieser Tragrost ist auszurichten und genauestens zu nivellieren. Achsabstand der CD-Profile des Tragrostes von der jeweiligen Außenbegrenzung max. 150 mm. An den Tragrost sind mittels Kreuzverbindern die CD-Profile des Plattenrostes zu befestigen.
Die CD-Profile des Plattenrostes sind im max. Abstand
von 400 mm anzuordnen.
Danach sind an den Plattenrost sind die Mineral-Platten mit versetzten Stoßfugen (800 mm) mittels Schnellbauschrauben (3,9 x 35 mm mit Feingewinde) und Rondelle, Befestigungsabstand max. 400 mm, anzuschrauben.

Die Längskanten der Mineral-Platten sollten immer in
Richtung des Tageslichteinfall (Hauptlichtrichtung) eingebaut werden.

Im Wandanschlussbereich ist in der Ebene des Plattenrostes quer zu den Tragrostprofilen ein zusätzliches
CD-Profil im Achsabstand von max. 60 mm von
der Wand mittels Kreuzverbinder einzubringen.
Die Mineral-Platten sind in diesem Bereich mit dem
zusätzlichen CD-Profil zu verschrauben.

Die Verarbeitung ist entsprechend der Herstellerempfehlung, dem Prüfzeugnis sowie dem Klassifizierungsbericht durchzuführen. Die vorgegebenen
Anforderungen sind im Auftragsfalle nachzuweisen.

Passplatten sind vor Ort herzustellen.
Menge: 2,000 St

**8.2.3.2 Putzbeschichtung**
Putzbeschichtung weiß
auf Deckensegel 9,05 x 3,15 m

Putzsystem, weiß für vorgeannte Mineralplatten

Putzsystem:
weiß, gebrauchsfertig
Verarbeitung mit Schnecken- und Airlesspumpe möglich

Farbe: weiß, ähnlich RAL 9003

Technische Daten:
Putzsystemaufbau als Oberflächenbekleidung auf der
Minerla-Platte zur Herstellung einer fugenlosen, abosorbierenden Deckenoberfläche Porig aufgetragener Putz mit mineralischen Füllstoffen, Körnung
bis = 0,2 mm.
Baustoffklassifizierung: A2-s1,d0 nach DIN EN 13501-1

Verarbeitung entsprechend der Verlegeanleitung Druckschrift 1031 und DIN EN 13964.

Putzssystemkomponenten
Filler
Tape
Mineralischer Putz

Kurzbeschreibung Verarbeitung Putzsystem:
Die vliesfreien Ränder an den Stoßfugen der Platten
sind mit dem Tape zu verkleben.
Austrocknungs- bzw. Aushärtungszeit in Abhängigkeit
der Raumtemperatur und der Feuchtigkeit, mindestens 4 Stunden.

Danach sind die Stoßfugen und Schraubenköpfe inklusive Rondellle mit dem Filler in 2 Lagen zu verspachteln.
Austrocknungszeit in Abhängigkeit der Raumtemperatur und der Feuchtigkeit, mindestens 12 Stunden.
Nach der Trocknungszeit ist die Putzträgerdecke unter
besonderer Berücksichtigung der Planebenheit sorgfältig zu schleifen. Die Verantwortlichkeit für die Planebenheit  gilt als vereinbart.

Aufbringen des Putzsystems durch Spritzen in 3 Lagen mit Schneckenpumpe oder Airlesspumpe. Es ist eine geeignete Pumpe zu verwenden.
Trockenzeit nach der ersten Lage mindestens 12 Stunden.
Austrocknungs- bzw. Aushärtungszeit zwischen den
einzelnen Putzlagen in Abhängigkeit der Raumtemperatur und der Feuchtigkeit von ca. 4 Stunden.

Auftragsmengen gemäß Klassifizierungsbericht und
Verabeitungsrichtlinie des Putzherstellers einhalten.
Ausführung gemäß der Verarbeitungsrichtlinie des Putzherstellers und der Verlegeanleitung.
Menge: 2,000 St

**8.2.3.3 Montagerahmen**
Montagerahmen, 340 mm für Einbauten

OWAconstruct Montagerahmen
Bezeichnung: Montagerahmen für Einbauten
Serie: OWAconstruct
Hersteller: OWA
Einsatz: OWAplan
Länge (mm): 340
Rastermaß (mm): 400
Belastbarkeit (kg): maximal 2,5
Art.-Nr. : 8069/6
VPE (Stck): lose

Konstruktionskurzbeschreibung
Stahlblechprofile, verzinkt.

Montagekurzbeschreibung:
Der Einbau der Montagerahmen hat nach Herstellervorschrift zu erfolgen.
Lasten mit einem Gewicht kleiner gleich 0,250 kg können
von OWAcoustic Platten direkt ohne besondere Maßnahmen
übernommen werden.
Für Lasten bis 2,5 kg/Stück sind Montagerahmen
Nr. 8069/6 für Einbauten zu verwenden. Die Lasteinleitung in die Deckenkonstruktion/Abhänger ist zu
überprüfen.
Menge: 8,000 St

**8.2.3.4 Öffnung herstellen d 78 mm**
Öffnung herstellen,
rund,
Durchmesser '7,8'  cm
in vorgenanntem Deckensegel
Menge: 12,000 St

**8.2.3.5 Deckendurchführungen Kabel**
Herstellen, Anarbeiten und Anpassen von Deckendurchführungen

- für Kabeldurchführungen
Menge: 16,000 St

#### 8.3 Bauteil Anbau Nord

##### 8.3.1 Torf-Akustikdecken und -wände

**8.3.1.1 Unterdecke OSB 18 mm + 12,5 mm GK F30**
Unterdecke

- an bauseitger OSB in Verbindung mit den Sparren
  befestigt
- Bekleidung aus
 * 18 mm OSB-Platte, dampfdicht verklebt
 * 2. Lage Feuerschutzplatten Typ DF, 12,5 mm,
- befestigen mit Schnellbauschrauben DIN EN 14566
  und DIN 18182-2
- Unterkonstruktion aus verzinkten Stahlblechprofilen
  DIN EN 14195 und DIN 18182-1, Grund- und
  Tragprofil als CD 60/27-Profil DIN 18182-1,
  Dicke 0,6 mm, abhängen mit Direktabhängern,
  Abhängehöhe '100'  mm
- befestigen mit bauaufsichtlich zugelassenen
  Befestigungsmitteln
- Dämmschicht aus Holzfasern WF DIN EN 13171,
  Bemessungswert der Wärmeleitfähigkeit max. 0,036
  Dämmschichtdicke 60 mm, einlagig, dicht stoßen,
- Spachtelung Qualitätsstufe Q2,
- Arbeitshöhe der zu bearbeitenden oder zu
  bekleidenden Fläche bis 3,5 m über der Standfläche
  des hierfür erforderlichen Gerüsts.
Menge: 23,000 m2

**8.3.1.2 Zulage Schrägschnitte**
Zulage Schrägschnitte

für vom rechten Winkel abweichende Wandanschlüsse der vorgenannten Unterdecken
Menge: 20,000 m

**8.3.1.3 Torf-Akustik-Platte**
Torf-Alustikplatte auf vorgenannter Unterdecke

- Akustikelemente aus Torffasern
- Anwendungsbereich: Akustikplatte zur Montage an
  Wand- und Deckenflächen, auch für Feuchträume
  geeignet
- Bewerteter Schallabsorptionsgrad nach DIN ISO
  11654 bei direkter Befestigung am Untergrund:
  2 cm: aw=0,5 | 3 cm: aw=0,6 | 4 cm: aw=0,7 | 5 cm:
  aw=0,85
- Gewicht: 1,8 kg/m2 +/- 5 %
- Plattendicke: 20 mm
- Formate: 119,4 x 59,4 cm
- Runde Zuschnitte bis max. 1,2 m Durchmesser
  möglich
- Zuschnitt auf der Baustelle ist mit einem
  Teppichmesser möglich. Die Kanten sind beim
  Zuschnitt auf der Baustelle nicht gefärbt
  Kantenausbildung: stumpf, Kanten sind gefärbt
- Brandverhalten: B-s3, d0 (DIN EN 13501-1), B1 (DIN
  4102)
- Emissionsklasse: M1-zertifiziert für besonders
  niedrige VOC-Emissionen als hoher Standard für
  Raumluftqualität und gesundheitlich unbedenkliches
  Bauen
- Pflanzliches Material: Nachhaltig gewonnene
  Torffasern, zertifiziert nach RPP (Responsibly
  Produced Peat)
- Farben: Farben gemäß Standard-Farbkatalog.
  Farbe: hellbraun bzw. nach Wahl des Architekten
- Direktverklebung der Torf-Akustikplatte auf
  vorgenannter  Gk-Decke mit Montagekleber für die
  Torf-Akustikplatten (1 Tube reicht für ca. 1,5 m2)
Menge: 23,000 m2

**8.3.1.4 Zulage Schrägschnitte**
Zulage Schrägschnitte

für vom rechten Winkel abweichende Wandanschlüsse der vorgenannten Torfplatten
Menge: 20,000 m

**8.3.1.5 Deckendurchführungen Kabel**
Herstellen, Anarbeiten und Anpassen von Deckendurchführungen

- für Kabeldurchführungen
- 1 Stück = Durchführung in OSB-Platte, GK-Platte
  und Torfplatte
Menge: 3,000 St

##### 8.3.2 GK-Wände

**8.3.2.1 Trennwand H 4m D 100mm UK Stahlblechprofil verz Einfachständerwerk Mineralwolle MW D 40mm Gipspl. Baupl.A D 12,5+12,5mm Q2**
STLB-Bau 2025-10 039
Nichttragende innere Trennwand DIN 18183-1, DIN 4103-1, Einbaubereich 1 DIN 4103-1 (Bereiche mit geringer Menschenansammlung), Höhe bis 4 m, Dicke 100 mm, Baustoffklasse DIN 4102-1 A2 (nichtbrennbar), mit Grenzwerten für Ebenheitsabweichungen mit erhöhten Anforderungen DIN 18202 Ausgabe 2019-07 Tabelle 3 Zeile 4 und 7,
Unterkonstruktion aus verzinkten Stahlblechprofilen DIN EN 14195 und DIN 18182-1, als Einfachständerwerk, CW/UW 50, Ständerachsabstand 625 mm,
Dämmschicht aus Mineralwolle MW DIN EN 13162, Dämmschichtdicke 40 mm, Anwendungsgebiet DIN 4108-10 WTR, einlagig,
Beplankung beidseitig, aus Gipsplatten DIN 18180 und DIN EN 520, Bauplatten Typ A, 2-lagig, Plattendicke 12,5 mm, befestigen mit Schnellbauschrauben DIN EN 14566 und DIN 18182-2,
Spachtelung Qualitätsstufe Q2.
Menge: 10,000 m2

**8.3.2.2 Anschluss gleitend 20mm WD 100 mm Trennwand Zementbaupl. 2lagig D 12,5mm**
STLB-Bau 2025-10 039
Anschluss, an Dachschrägen/geneigte Flächen, gleitend bis 20 mm,

Dicke Wand '100' mm,
Ausführung an nichttragender innerer Trennwand, Bekleidung aus Zementbauplatten, 2-lagig, Dicke 12,5 mm, Einfachständerwerk.
Menge: 4,000 m

**8.3.2.3 Trennwand H 4m D 150mm F30-A UK Stahlblechprofil verz Einfachständerwerk Mineralwolle MW D 80mm Gipspl. Feuerschutzpl.DFH2 D 12,5+12,5mm Q2**
STLB-Bau 2025-10 039
Nichttragende innere Trennwand DIN 18183-1, DIN 4103-1, Einbaubereich 1 DIN 4103-1 (Bereiche mit geringer Menschenansammlung), Höhe bis 4 m, Dicke 150 mm, Feuerwiderstandsklasse F 30 - A DIN 4102-2, mit Grenzwerten für Ebenheitsabweichungen mit erhöhten Anforderungen DIN 18202 Ausgabe 2019-07 Tabelle 3 Zeile 4 und 7,
Unterkonstruktion aus verzinkten Stahlblechprofilen DIN EN 14195 und DIN 18182-1, als Einfachständerwerk, CW/UW 100, Ständerachsabstand 625 mm,
Dämmschicht aus Mineralwolle MW DIN EN 13162, Dämmschichtdicke 80 mm, Rohdichte 40 kg/m3, Anwendungsgebiet DIN 4108-10 WTR, einlagig, dicht stoßen,
Beplankung beidseitig, aus Gipsplatten DIN 18180 und DIN EN 520, imprägnierte Feuerschutzplatten Typ DFH2, 2-lagig, Plattendicke 12,5 mm, befestigen mit Schnellbauschrauben DIN EN 14566 und DIN 18182-2,
Spachtelung Qualitätsstufe Q2.
Menge: 10,000 m2

**8.3.2.4 Anschluss gleitend 20mm WD 150 mm Trennwand Gipspl. 2lagig D 12,5mm F30-A**
STLB-Bau 2025-10 039
Anschluss, an Dachschrägen/geneigte Flächen, gleitend bis 20 mm,

Dicke Wand '150' mm,
Ausführung an nichttragender innerer Trennwand, Bekleidung aus Gipsplatten, imprägnierte Feuerschutzplatten, Typ DFH2, 2-lagig, Dicke 12,5 mm, Einfachständerwerk, Feuerwiderstandsklasse F 30 - A DIN 4102-2.
Menge: 4,000 m

**8.3.2.5 Türöffnung seitl. raumhoch verstärken UA-Profile 100/40/2 B 1000 mm H 2125 mm D 150mm H 3,5m**
STLB-Bau 2025-10 039
Türöffnung, seitlich raumhoch verstärken, im Einfachständerwerk, mit Metallständerprofilen UA DIN 18182-1 100/40/2, einschl. Boden- und Deckenanschluss, befestigen mit Winkeln, Dübeln und Schrauben, einschl. Sturzprofil,

Breite Nennmaß Wandöffnung '1000' mm,

Höhe Nennmaß Wandöffnung '2125' mm,  Wanddicke 150 mm, Wandhöhe bis 3,5 m, Ausführung gemäß Einzelbeschreibung,

Einzelbeschreibungs-Nr 'F30; incl. Bekleidung der Leibungen und des Sturzes'.
Menge: 1,000 St

**8.3.2.6 Herstellen von 90° Ecken**
Zulage zu nichtragenden Montagewänden bis 200 mm

- Herstellen von 90°-Ecken
- incl. zusätzlichem CW-Profil und Herstellen der
  Innen- und Außenecke
- Kantenschutz in gesonderter Position
Menge: 8,000 m

**8.3.2.7 Zusätzliche CW-Profile**
Zusätzliche CW-Profile bis 50 / 50 / 0,6

- bei vorgenannten GK-Wänden, Installationswänden,
  Installationsvorsatzschalen etc.
- bei T-Verbingungen von GK-Wänden bzw.
  Anschluss von Wänden an Gk-Vorsatzschalen
Menge: 16,000 m

**8.3.2.8 Zusätzliche CW-Profile**
Zusätzliche CW-Profile bis 100 / 50 / 0,6

- bei vorgenannten GK-Wänden, Installationswänden,
  Installationsvorsatzschalen etc.
- bei T-Verbingungen von GK-Wänden bzw.
  Anschluss von Wänden an Gk-Vorsatzschalen
Menge: 8,000 m

**8.3.2.9 Herstellen Wandanschluss an Massivwand / Metallständerwand**
Herstellen eines Wandanschlusses an eine Massivwand / Metallständerwand
Die Beplankung ist dicht an die die Massivwand anzuschließen.
mit Trennstreifen für Anschlussfugen
incl. Spachtelarbeiten
Gesamte Arbeit nach Werksvorschrift ausgeführt. Ausführung gemäß Hersteller-Detailblatt
Menge: 32,000 m

#### 8.4 Bauteil Anbau Süd

##### 8.4.1 GK-Wände

**8.4.1.1 Trennwand H 4m D 100mm UK Stahlblechprofil verz Einfachständerwerk Mineralwolle MW D 40mm Gipspl. Baupl.A D 12,5+12,5mm Q2**
STLB-Bau 2025-10 039
Nichttragende innere Trennwand DIN 18183-1, DIN 4103-1, Einbaubereich 1 DIN 4103-1 (Bereiche mit geringer Menschenansammlung), Höhe bis 4 m, Dicke 100 mm, Baustoffklasse DIN 4102-1 A2 (nichtbrennbar), mit Grenzwerten für Ebenheitsabweichungen mit erhöhten Anforderungen DIN 18202 Ausgabe 2019-07 Tabelle 3 Zeile 4 und 7,
Unterkonstruktion aus verzinkten Stahlblechprofilen DIN EN 14195 und DIN 18182-1, als Einfachständerwerk, CW/UW 50, Ständerachsabstand 625 mm,
Dämmschicht aus Mineralwolle MW DIN EN 13162, Dämmschichtdicke 40 mm, Anwendungsgebiet DIN 4108-10 WTR, einlagig,
Beplankung beidseitig, aus Gipsplatten DIN 18180 und DIN EN 520, Bauplatten Typ A, 2-lagig, Plattendicke 12,5 mm, befestigen mit Schnellbauschrauben DIN EN 14566 und DIN 18182-2,
Spachtelung Qualitätsstufe Q2.
Menge: 50,000 m2

**8.4.1.2 Türöffnung seitl. raumhoch verstärken UA-Profile 50/40/2 B 2350 mm H 2125 mm D 100mm H 4,5m**
STLB-Bau 2025-10 039
Türöffnung, seitlich raumhoch verstärken, im Einfachständerwerk, mit Metallständerprofilen UA DIN 18182-1 50/40/2, einschl. Boden- und Deckenanschluss, befestigen mit Winkeln, Dübeln und Schrauben, einschl. Sturzprofil,

Breite Nennmaß Wandöffnung '2350' mm,

Höhe Nennmaß Wandöffnung '2125' mm,  Wanddicke 100 mm, Wandhöhe bis 4,5 m.
Menge: 2,000 St

**8.4.1.3 Trennwand H 4m D 150mm UK Stahlblechprofil verz Einfachständerwerk Mineralwolle MW D 40mm Gipspl. Baupl.A D 12,5+12,5mm Q2**
STLB-Bau 2025-10 039
Nichttragende innere Trennwand DIN 18183-1, DIN 4103-1, Einbaubereich 1 DIN 4103-1 (Bereiche mit geringer Menschenansammlung), Höhe bis 4 m, Dicke 150 mm, Baustoffklasse DIN 4102-1 A2 (nichtbrennbar), mit Grenzwerten für Ebenheitsabweichungen mit erhöhten Anforderungen DIN 18202 Ausgabe 2019-07 Tabelle 3 Zeile 4 und 7,
Unterkonstruktion aus verzinkten Stahlblechprofilen DIN EN 14195 und DIN 18182-1, als Einfachständerwerk, CW/UW 100, Ständerachsabstand 625 mm,
Dämmschicht aus Mineralwolle MW DIN EN 13162, Dämmschichtdicke 40 mm, Anwendungsgebiet DIN 4108-10 WTR, einlagig,
Beplankung beidseitig, aus Gipsplatten DIN 18180 und DIN EN 520, Bauplatten Typ A, 2-lagig, Plattendicke 12,5 mm, befestigen mit Schnellbauschrauben DIN EN 14566 und DIN 18182-2,
Spachtelung Qualitätsstufe Q2.
Menge: 34,000 m2

**8.4.1.4 Freies Wandende WD 150 mm Trennwand Gipspl. 2lagig D 12,5mm Q2**
STLB-Bau 2025-10 039
Freies Wandende,

Dicke Wand '150' mm,
Ausführung an nichttragender innerer Trennwand, Bekleidung aus Gipsplatten, imprägnierte Bauplatten, Typ H2, 2-lagig, Dicke 12,5 mm, Spachtelung Qualitätsstufe Q2, Einfachständerwerk.
Menge: 4,000 m

**8.4.1.5 Vorsatzschale Vorwandinstallation H bis 3 m Abst. 225 mm WD 250 mm Alpha w 0,4 UK Stahlblechprofil verz Einfachständerwerk Holzfasern WF D 40mm Gipspl. Baupl.H2 2lagig D 12,5mm D 12,5mm Q2**
STLB-Bau 2025-10 039
Vorsatzschale für Vorwandinstallation, Einbaubereich 1 DIN 4103-1 (Bereiche mit geringer Menschenansammlung),

Höhe Wand bis '3' m,

Abstand zwischen Beplankung und Wand bis '225' mm,

Dicke Wand '250' mm,  Schallabsorber DIN EN ISO 11654 Klasse D, bewerteter Schallabsorptionsgrad DIN EN ISO 11654 Alpha w 0,4, Baustoffklasse DIN 4102-1 A2 (nichtbrennbar),
Unterkonstruktion aus verzinkten Stahlblechprofilen DIN EN 14195 und DIN 18182-1, als Einfachständerwerk, CW/UW 50,

Ständerachsabstand '625' mm,
Dämmschicht aus Holzfasern WF DIN EN 13171, Dämmschichtdicke 40 mm, Anwendungsgebiet DIN 4108-10 WTR, einlagig, dicht stoßen,
Beplankung einseitig, aus Gipsplatten DIN 18180 und DIN EN 520, imprägnierte Bauplatten Typ H2,
1. Seite 2-lagig, Dicke 1. Seite 1. Lage 12,5 mm, Dicke 1. Seite 2. Lage 12,5 mm,
Spachtelung Qualitätsstufe Q2,
befestigen mit Schnellbauschrauben DIN EN 14566 und DIN 18182-2.
Menge: 41,000 m2

**8.4.1.6 Vorsatzschale Vorwandinstallation H bis 4,5 m Abst. 225 mm WD 250 mm UK Stahlblechprofil verz Einfachständerwerk Holzfasern WF D 40mm Gipspl. Baupl.H2 2lagig D 12,5mm D 12,5mm Q2**
STLB-Bau 2025-10 039
Vorsatzschale für Vorwandinstallation, Einbaubereich 1 DIN 4103-1 (Bereiche mit geringer Menschenansammlung),

Höhe Wand bis '4,5' m,

Abstand zwischen Beplankung und Wand bis '225' mm,

Dicke Wand '250' mm,  Baustoffklasse DIN 4102-1 A2 (nichtbrennbar),
Unterkonstruktion aus verzinkten Stahlblechprofilen DIN EN 14195 und DIN 18182-1, als Einfachständerwerk, CW/UW 50,

Ständerachsabstand '625' mm,
Dämmschicht aus Holzfasern WF DIN EN 13171, Dämmschichtdicke 40 mm, Anwendungsgebiet DIN 4108-10 WTR, einlagig, dicht stoßen,
Beplankung einseitig, aus Gipsplatten DIN 18180 und DIN EN 520, imprägnierte Bauplatten Typ H2,
1. Seite 2-lagig, Dicke 1. Seite 1. Lage 12,5 mm, Dicke 1. Seite 2. Lage 12,5 mm,
Spachtelung Qualitätsstufe Q2,
befestigen mit Schnellbauschrauben DIN EN 14566 und DIN 18182-2.
Menge: 45,000 m2

**8.4.1.7 Freies Wandende WD 400 mm Trennwand Gipspl. 2lagig D 12,5mm Q2**
STLB-Bau 2025-10 039
Freies Wandende,

Dicke Wand '400' mm,
Ausführung an nichttragender innerer Trennwand, Bekleidung aus Gipsplatten, imprägnierte Bauplatten, Typ H2, 2-lagig, Dicke 12,5 mm, Spachtelung Qualitätsstufe Q2, Doppelständerwerk.
Menge: 3,000 m

**8.4.1.8 Trennwand H bis 3,1 m WD 300 mm UK Stahlblechprofil verz Doppelständerwerk Mineralwolle MW D 40mm Gipspl. Baupl.H2 2lagig D 12,5mm D 12,5mm Q2 2lagig D 12,5mm D 12,5mm Q2**
STLB-Bau 2025-10 039
Nichttragende innere Trennwand DIN 4103-1, Einbaubereich 1 DIN 4103-1 (Bereiche mit geringer Menschenansammlung),

Höhe Wand bis '3,1' m,

Dicke Wand '300' mm,  Baustoffklasse DIN 4102-1 A2 (nichtbrennbar),
Unterkonstruktion aus verzinkten Stahlblechprofilen DIN EN 14195 und DIN 18182-1, als Doppelständerwerk, CW/UW 50,

Ständerachsabstand '625' mm,
Dämmschicht aus Mineralwolle MW DIN EN 13162, Dämmschichtdicke 40 mm, in Platten, Anwendungsgebiet DIN 4108-10 WTR, einlagig, dicht stoßen,
Beplankung beidseitig, aus Gipsplatten DIN 18180 und DIN EN 520, imprägnierte Bauplatten Typ H2,
1. Seite 2-lagig, Dicke 1. Seite 1. Lage 12,5 mm, Dicke 1. Seite 2. Lage 12,5 mm,
Spachtelung Qualitätsstufe Q2,
2. Seite 2-lagig, Dicke 2. Seite 1. Lage 12,5 mm, Dicke 2. Seite 2. Lage 12,5 mm,
Spachtelung 2. Seite Qualitätsstufe Q2,
befestigen mit Schnellbauschrauben DIN EN 14566 und DIN 18182-2, Ausführung gemäß Einzelbeschreibung,

Einzelbeschreibungs-Nr 'als Installationswand'.
Menge: 68,000 m2

**8.4.1.9 Trennwand H bis 4,5 m WD 300 mm UK Stahlblechprofil verz Doppelständerwerk Mineralwolle MW D 40mm Gipspl. Baupl.H2 2lagig D 12,5mm D 12,5mm Q2 2lagig D 12,5mm D 12,5mm Q2**
STLB-Bau 2025-10 039
Nichttragende innere Trennwand DIN 4103-1, Einbaubereich 1 DIN 4103-1 (Bereiche mit geringer Menschenansammlung),

Höhe Wand bis '4,5' m,

Dicke Wand '300' mm,  Baustoffklasse DIN 4102-1 A2 (nichtbrennbar),
Unterkonstruktion aus verzinkten Stahlblechprofilen DIN EN 14195 und DIN 18182-1, als Doppelständerwerk, CW/UW 50,

Ständerachsabstand '625' mm,
Dämmschicht aus Mineralwolle MW DIN EN 13162, Dämmschichtdicke 40 mm, in Platten, Anwendungsgebiet DIN 4108-10 WTR, einlagig, dicht stoßen,
Beplankung beidseitig, aus Gipsplatten DIN 18180 und DIN EN 520, imprägnierte Bauplatten Typ H2,
1. Seite 2-lagig, Dicke 1. Seite 1. Lage 12,5 mm, Dicke 1. Seite 2. Lage 12,5 mm,
Spachtelung Qualitätsstufe Q2,
2. Seite 2-lagig, Dicke 2. Seite 1. Lage 12,5 mm, Dicke 2. Seite 2. Lage 12,5 mm,
Spachtelung 2. Seite Qualitätsstufe Q2,
befestigen mit Schnellbauschrauben DIN EN 14566 und DIN 18182-2, Ausführung gemäß Einzelbeschreibung,

Einzelbeschreibungs-Nr 'als Installationswand'.
Menge: 61,000 m2

**8.4.1.10 Türöffnung seitl. raumhoch verstärken UA-Profile 50/40/2 B 2350 mm H 2125 mm D 200mm H 4,5m**
STLB-Bau 2025-10 039
Türöffnung, seitlich raumhoch verstärken, im Doppelständerwerk, mit Metallständerprofilen UA DIN 18182-1 50/40/2, einschl. Boden- und Deckenanschluss, befestigen mit Winkeln, Dübeln und Schrauben, einschl. Sturzprofil,

Breite Nennmaß Wandöffnung '2350' mm,

Höhe Nennmaß Wandöffnung '2125' mm,  Wanddicke 200 mm, Wandhöhe bis 4,5 m.
Menge: 2,000 St

**8.4.1.11 Anschluss gleitend 20mm WD 300 mm Vorsatzschale freistehend Zementbaupl. 2lagig D 12,5mm**
STLB-Bau 2025-10 039
Anschluss, an Massivbauteil, gleitend bis 20 mm,

Dicke Wand '300' mm,
Ausführung an freistehender Vorsatzschale, Bekleidung aus Zementbauplatten, 2-lagig, Dicke 12,5 mm, Einfachständerwerk.
Menge: 13,000 m

**8.4.1.12 Anschluss gleitend 20mm WD 300 mm Vorsatzschale freistehend Zementbaupl. 2lagig D 12,5mm**
STLB-Bau 2025-10 039
Anschluss, an Dachschrägen/geneigte Flächen, gleitend bis 20 mm,

Dicke Wand '300' mm,
Ausführung an freistehender Vorsatzschale, Bekleidung aus Zementbauplatten, 2-lagig, Dicke 12,5 mm, Einfachständerwerk.
Menge: 12,000 m

**8.4.1.13 Anschluss gleitend 20mm WD 300 mm Trennwand Zementbaupl. 2lagig D 12,5mm**
STLB-Bau 2025-10 039
Anschluss, an Massivbauteil, gleitend bis 20 mm,

Dicke Wand '300' mm,
Ausführung an nichttragender innerer Trennwand, Bekleidung aus Zementbauplatten, 2-lagig, Dicke 12,5 mm, Doppelständerwerk.
Menge: 25,000 m

**8.4.1.14 Anschluss gleitend 20mm WD 150 mm Trennwand Zementbaupl. 2lagig D 12,5mm**
STLB-Bau 2025-10 039
Anschluss, an Dachschrägen/geneigte Flächen, gleitend bis 20 mm,

Dicke Wand '150' mm,
Ausführung an nichttragender innerer Trennwand, Bekleidung aus Zementbauplatten, 2-lagig, Dicke 12,5 mm, Einfachständerwerk.
Menge: 21,000 m

**8.4.1.15 Anschluss gleitend 20mm WD 300 mm Trennwand Zementbaupl. 2lagig D 12,5mm**
STLB-Bau 2025-10 039
Anschluss, an Dachschrägen/geneigte Flächen, gleitend bis 20 mm,

Dicke Wand '300' mm,
Ausführung an nichttragender innerer Trennwand, Bekleidung aus Zementbauplatten, 2-lagig, Dicke 12,5 mm, Doppelständerwerk.
Menge: 10,000 m

**8.4.1.16 Türöffnung seitl. raumhoch verstärken UA-Profile 50/40/2 B 1000 mm H 2125 mm D 250mm H 3,25m**
STLB-Bau 2025-10 039
Türöffnung, seitlich raumhoch verstärken, im Doppelständerwerk, mit Metallständerprofilen UA DIN 18182-1 50/40/2, einschl. Boden- und Deckenanschluss, befestigen mit Winkeln, Dübeln und Schrauben, einschl. Sturzprofil,

Breite Nennmaß Wandöffnung '1000' mm,

Höhe Nennmaß Wandöffnung '2125' mm,  Wanddicke 250 mm, Wandhöhe bis 3,25 m, Ausführung gemäß Einzelbeschreibung,

Einzelbeschreibungs-Nr 'incl. Bekleidung der Leibungen und des Sturzes'.
Menge: 2,000 St

**8.4.1.17 Revisionsklappe Rahmen Alu Füllung Gipspl. D 12,5mm L 300 mm B 300 mm Schnappverschluss Fangsicherung zweiseitig**
STLB-Bau 2025-10 039
Revisionsklappe, Rahmen aus Aluminium, mit Füllung aus Gipsplatten, Spachtelung Qualitätsstufe Q2 (Standardausführung), Dicke 12,5 mm,

Höhe '300' mm,

Breite '300' mm,  mit Schnappverschluss, zweiseitige Fangsicherung, für Vorsatzschale.
Menge: 5,000 St

**8.4.1.18 UA-Profil 50/40/2**
STLB-Bau 2024-10 039
UA-Profil DIN 18182-1 50/40/2.
Menge: 150,000 m

**8.4.1.19 Leibung B 25 cm Trennwand Gipspl. einlagig D 12,5mm Q2**
STLB-Bau 2025-10 039
Leibung,

Breite Leibung '25' cm,
Ausführung an nichttragender innerer Trennwand, Bekleidung aus Gipsplatten, imprägnierte Bauplatten, Typ H2, einlagig, Dicke 12,5 mm, Spachtelung Qualitätsstufe Q2, Einfachständerwerk, Arbeitshöhe der zu bearbeitenden Fläche bis 3,5 m über der Standfläche des hierfür erforderlichen Gerüstes.
Menge: 30,000 m

**8.4.1.20 Öffnung herstellen, 400 x 200 mm**
Öffnung herstellen

- einschl. Unterkonstruktion verstärken/auswechseln
- eckig
- in zweischaliger Wand
- Öffnung einseitig
- bis Breite 400 mm
- bis Höhe 200 mm
Menge: 4,000 St

**8.4.1.21 Öffnung herstellen, 300 x 300 mm**
Öffnung herstellen

- einschl. Unterkonstruktion verstärken/auswechseln
- eckig
- in zweischaliger Wand
- Öffnung einseitig
- bis Breite 300 mm
- bis Höhe 300 mm
Menge: 4,000 St

**8.4.1.22 Öffnung herstellen, 300 x 200 mm**
Öffnung herstellen

- einschl. Unterkonstruktion verstärken/auswechseln
- eckig
- in Vorsatzschale
- Öffnung einseitig
- bis Breite 300 mm
- bis Höhe 200 mm
Menge: 2,000 St

**8.4.1.23 Zulage zementgebundene Platten**
Zulage zu vorgenannten Installtionsvorsatzschalen
bzw. Trennwänden

-1. Lage Zementbauplatte 12,5 mm
  dicht gestoßener Fugenbereich mit Fugenkleber
  verklebt und verschraubt
  Nach Aushärtung (i.d.R. am nächsten Tag) wird der
  überstehende Fugenkleber abgestoßen
- 2. Lage Zementbauplatte 12,5 mm
  dicht gestoßener Fugenbereich mit Fugenkleber
  verklebt und verschraubt
  Nach Aushärtung (i.d.R. am nächsten Tag) wird der
  überstehende Fugenkleber abgestoßen.
- Bei Zuschnitten  Schraubenabstand von > 20 mm
  zum Plattenrand einhalten, untereinander 215 cm.
Menge: 518,000 m²

**8.4.1.24 Grundierung Zementbauplatten**
Grundieren der zementgebunde Bauplatten

- Vollflächiges Grundieren der Oberfläche mit
  Grundierung - innen.
- im Bereich der nicht gefliesten Flächen
Menge: 518,000 m²

**8.4.1.25 Flächenspachtel**
Aufbringen  einer malerfähigen Oberfläche aus vollflächiger Fugen- und Flächenspachtel  - weiss in mindestens 4 mm Stärke gespachtelt und mit einer vollflächigen, oberflächennah eingebetteten Gewebeeinlage

Qualitätsstufe gemäß Merkblatt "Putzoberflächen im Innenbereich", Deutscher Stuckgewerbebund 2003:
Q3 geglättet
im Bereich der nicht gefliesten Flächen
Menge: 518,000 m²

**8.4.1.26 Herstellen von 90° Ecken**
Zulage zu nichtragenden Montagewänden bis 200 mm

- Herstellen von 90°-Ecken
- incl. zusätzlichem CW-Profil und Herstellen der
  Innen- und Außenecke
- Kantenschutz in gesonderter Position
Menge: 16,000 m

**8.4.1.27 Zusätzliche CW-Profile**
Zusätzliche CW-Profile bis 50 / 50 / 0,6

- bei vorgenannten GK-Wänden, Installationswänden,
  Installationsvorsatzschalen etc.
- bei T-Verbingungen von GK-Wänden bzw.
  Anschluss von Wänden an Gk-Vorsatzschalen
Menge: 160,000 m

**8.4.1.28 Herstellen Wandanschluss an Massivwand / Metallständerwand**
Herstellen eines Wandanschlusses an eine Massivwand / Metallständerwand
Die Beplankung ist dicht an die die Massivwand anzuschließen.
mit Trennstreifen für Anschlussfugen
incl. Spachtelarbeiten
Gesamte Arbeit nach Werksvorschrift ausgeführt. Ausführung gemäß Hersteller-Detailblatt
Menge: 100,000 m

**8.4.1.29 Trockenbau anarbeiten Durchm 25 mm Vorsatzschale Vorwandinstallation WD 300 mm Zementbaupl.**
STLB-Bau 2025-10 039
Trockenbau anarbeiten an Rohrleitung, rund,

Durchmesser '25' mm,
Ausführung an Vorsatzschale für Vorwandinstallation,

Dicke Wand '300' mm,  Wandhöhe 3 m, Bekleidung aus Zementbauplatten, einseitig, 1. Seite 2-lagig, Dicke 1. Seite 1. Lage 12,5 mm, Dicke 1. Seite 2. Lage 12,5 mm.
Menge: 60,000 St

**8.4.1.30 Trockenbau anarbeiten Durchm 75 mm Vorsatzschale Vorwandinstallation WD 300 mm Zementbaupl.**
STLB-Bau 2025-10 039
Trockenbau anarbeiten an Rohrleitung, rund,

Durchmesser '75' mm,
Ausführung an Vorsatzschale für Vorwandinstallation,

Dicke Wand '300' mm,  Wandhöhe 3 m, Bekleidung aus Zementbauplatten, einseitig, 1. Seite 2-lagig, Dicke 1. Seite 1. Lage 12,5 mm, Dicke 1. Seite 2. Lage 12,5 mm.
Menge: 20,000 St

**8.4.1.31 Trockenbau anarbeiten Durchm 125 mm Vorsatzschale Vorwandinstallation WD 300 mm Zementbaupl.**
STLB-Bau 2025-10 039
Trockenbau anarbeiten an Rohrleitung, rund,

Durchmesser '125' mm,
Ausführung an Vorsatzschale für Vorwandinstallation,

Dicke Wand '300' mm,  Wandhöhe 3 m, Bekleidung aus Zementbauplatten, einseitig, 1. Seite 2-lagig, Dicke 1. Seite 1. Lage 12,5 mm, Dicke 1. Seite 2. Lage 12,5 mm.
Menge: 20,000 St

**8.4.1.32 Trockenbau anarbeiten B 0,2 m H 0,2 m Vorsatzschale Vorwandinstallation WD 300 mm Zementbaupl.**
STLB-Bau 2025-10 039
Trockenbau anarbeiten an Einbauteil, eckig,

Breite '0,2' m,

Höhe '0,2' m,
Ausführung an Vorsatzschale für Vorwandinstallation,

Dicke Wand '300' mm,  Wandhöhe 3 m, Bekleidung aus Zementbauplatten, einseitig, 1. Seite 2-lagig, Dicke 1. Seite 1. Lage 12,5 mm, Dicke 1. Seite 2. Lage 12,5 mm.
Menge: 20,000 St

##### 8.4.2 GK-Decken

**8.4.2.1 Unterdecke Gipspl. einlagig Baupl.H2 D 12,5mm UK Stahlblechprofil verz Grund-Tragprofil Noniusabhänger Abhänge-H 1250 mm Q2**
STLB-Bau 2025-10 039
Unterdecke DIN 18168-1, zusätzliche Flächenlast bis 0,15 kN/m2, Bekleidung aus Gipsplatten DIN 18180 und DIN EN 520, einlagig, imprägnierte Bauplatten Typ H2, Dicke 12,5 mm, befestigen mit Schnellbauschrauben DIN EN 14566 und DIN 18182-2, Unterkonstruktion aus verzinkten Stahlblechprofilen DIN EN 14195 und DIN 18182-1, Grund- und Tragprofil als CD 60/27-Profil DIN 18182-1, Dicke 0,6 mm, abhängen mit Noniusabhängern,

Abhängehöhe '1250' mm,  befestigen mit bauaufsichtlich zugelassenen Befestigungsmitteln, Befestigungsuntergrund Holzbalken, Unterkonstruktion verdeckt, Spachtelung Qualitätsstufe Q2, Arbeitshöhe der zu bearbeitenden oder zu bekleidenden Fläche bis 3,5 m über der Standfläche des hierfür erforderlichen Gerüsts.
Menge: 12,000 m2

**8.4.2.2 Unterdecke OSB 18 mm + 12,5 mm GK F30**
Unterdecke

- an bauseitger OSB in Verbindung mit den Sparren
  befestigt
- Bekleidung aus
 * 18 mm OSB-Platte, dampfdicht verklebt
 * 2. Lage Feuerschutzplatten Typ DF, 12,5 mm,
- befestigen mit Schnellbauschrauben DIN EN 14566
  und DIN 18182-2
- Unterkonstruktion aus verzinkten Stahlblechprofilen
  DIN EN 14195 und DIN 18182-1, Grund- und
  Tragprofil als CD 60/27-Profil DIN 18182-1,
  Dicke 0,6 mm, abhängen mit Direktabhängern,
  Abhängehöhe '100'  mm
- befestigen mit bauaufsichtlich zugelassenen
  Befestigungsmitteln
- Dämmschicht aus Holzfasern WF DIN EN 13171,
  Bemessungswert der Wärmeleitfähigkeit max. 0,036
  Dämmschichtdicke 60 mm, einlagig, dicht stoßen,
- Spachtelung Qualitätsstufe Q2,
- Arbeitshöhe der zu bearbeitenden oder zu
  bekleidenden Fläche bis 3,5 m über der Standfläche
  des hierfür erforderlichen Gerüsts.
Menge: 21,000 m2

**8.4.2.3 Zulage Schrägschnitte**
Zulage Schrägschnitte-  F 30 Decke

für vom rechten Winkel abweichende Wandanschlüsse der vorgenannten Deckenverkleidung
Zulage für gesamten Deckenaufbau
Menge: 16,000 m

**8.4.2.4 Deckendurchführungen Kabel F30**
Herstellen, Anarbeiten und Anpassen von Deckendurchführungen

- für Kabeldurchführungen
Menge: 4,000 St

**8.4.2.5 Öffnung herstellen Durchm 10 cm Deckenbekl. Gipspl. einlagig D 12,5mm F30-A**
STLB-Bau 2025-10 039
Öffnung herstellen, rund, Anschluss umlaufend,

Durchmesser '10' cm,  Ausführung an Deckenbekleidung aus Gipsplatten, einlagig, Feuerschutzplatten Typ DF, Dicke 12,5 mm, Feuerwiderstandsklasse F 30 - A DIN 4102-2, Arbeitshöhe der zu bearbeitenden Fläche bis 3,5 m über der Standfläche des hierfür erforderlichen Gerüstes.
Menge: 3,000 St

**8.4.2.6 Einbauteil ummanteln Durchm. bis 10cm Deckenbekl. Gipspl. einlagig D 12,5mm F30-A**
STLB-Bau 2025-10 039
Einbauteil ummanteln, rund, Durchmesser bis 10 cm, Ausführung an Deckenbekleidung aus Gipsplatten, Feuerschutzplatten Typ DF, einlagig, Dicke 12,5 mm, ohne Spachtelung, Feuerwiderstandsklasse F 30 - A DIN 4102-2.
Menge: 3,000 St

##### 8.4.3 Torf-Akustikdecken und -wände

**8.4.3.1 Unterdecke Gipspl. einlagig Baupl.H2 D 12,5mm UK Stahlblechprofil verz Grund-Tragprofil Noniusabhänger Abhänge-H 450 mm Q2**
STLB-Bau 2025-10 039
Unterdecke DIN 18168-1, Bekleidung aus Gipsplatten DIN 18180 und DIN EN 520, einlagig, imprägnierte Bauplatten Typ H2, Dicke 12,5 mm, befestigen mit Schnellbauschrauben DIN EN 14566 und DIN 18182-2, Unterkonstruktion aus verzinkten Stahlblechprofilen DIN EN 14195 und DIN 18182-1, Grund- und Tragprofil als CD 60/27-Profil DIN 18182-1, Dicke 0,6 mm, abhängen mit Noniusabhängern,

Abhängehöhe '450' mm,  befestigen mit bauaufsichtlich zugelassenen Befestigungsmitteln, Befestigungsuntergrund Stahlbeton, Unterkonstruktion verdeckt, Spachtelung Qualitätsstufe Q2, Arbeitshöhe der zu bearbeitenden oder zu bekleidenden Fläche bis 3,5 m über der Standfläche des hierfür erforderlichen Gerüsts.
Menge: 56,000 m2

**8.4.3.2 Unterdecke Gipspl. einlagig Baupl.H2 D 12,5mm UK Stahlblechprofil verz Grund-Tragprofil Noniusabhänger Abhänge-H 1200 mm Q2**
STLB-Bau 2025-10 039
Unterdecke DIN 18168-1, Bekleidung aus Gipsplatten DIN 18180 und DIN EN 520, einlagig, imprägnierte Bauplatten Typ H2, Dicke 12,5 mm, befestigen mit Schnellbauschrauben DIN EN 14566 und DIN 18182-2, Unterkonstruktion aus verzinkten Stahlblechprofilen DIN EN 14195 und DIN 18182-1, Grund- und Tragprofil als CD 60/27-Profil DIN 18182-1, Dicke 0,6 mm, abhängen mit Noniusabhängern,

Abhängehöhe '1200' mm,  befestigen mit bauaufsichtlich zugelassenen Befestigungsmitteln, Befestigungsuntergrund Holzsparren, Unterkonstruktion verdeckt, Spachtelung Qualitätsstufe Q2, Arbeitshöhe der zu bearbeitenden oder zu bekleidenden Fläche bis 3,5 m über der Standfläche des hierfür erforderlichen Gerüsts.
Menge: 6,000 m2

**8.4.3.3 Unterdecke Gipspl. einlagig Baupl.A D 12,5mm UK Stahlblechprofil verz Grund-Tragprofil Noniusabhänger Abhänge-H 450 mm Q2**
STLB-Bau 2025-10 039
Unterdecke DIN 18168-1, Bekleidung aus Gipsplatten DIN 18180 und DIN EN 520, einlagig, Bauplatten Typ A, Dicke 12,5 mm, befestigen mit Schnellbauschrauben DIN EN 14566 und DIN 18182-2, Unterkonstruktion aus verzinkten Stahlblechprofilen DIN EN 14195 und DIN 18182-1, Grund- und Tragprofil als CD 60/27-Profil DIN 18182-1, Dicke 0,6 mm, abhängen mit Noniusabhängern,

Abhängehöhe '450' mm,  befestigen mit bauaufsichtlich zugelassenen Befestigungsmitteln, Befestigungsuntergrund Stahlbeton, Unterkonstruktion verdeckt, Spachtelung Qualitätsstufe Q2, Arbeitshöhe der zu bearbeitenden oder zu bekleidenden Fläche bis 3,5 m über der Standfläche des hierfür erforderlichen Gerüsts.
Menge: 30,000 m2

**8.4.3.4 Zulage Schrägschnitte**
Zulage Schrägschnitte

für vom rechten Winkel abweichende Wandanschlüsse der vorgenannten Unterdecken
Menge: 34,000 m

**8.4.3.5 Zulage Übergang Neigungswechsel**
Zulage Übergang Neigungswechsel

Herstellen des Übergangs zwischen horizontaler Decke zur geneigten Decke.
1 m = Bearbeitung beider Deckenkanten der vorgenannten Unterdecken
incl. Anpassen bzw. zusätzlicher Unterkonstruktion
Menge: 20,000 m

**8.4.3.6 Unterdecke OSB 18 mm + 12,5 mm GK F30**
Unterdecke

- an bauseitger OSB in Verbindung mit den Sparren
  befestigt
- Bekleidung aus
 * 18 mm OSB-Platte, dampfdicht verklebt
 * 2. Lage Feuerschutzplatten Typ DF, 12,5 mm,
- befestigen mit Schnellbauschrauben DIN EN 14566
  und DIN 18182-2
- Unterkonstruktion aus verzinkten Stahlblechprofilen
  DIN EN 14195 und DIN 18182-1, Grund- und
  Tragprofil als CD 60/27-Profil DIN 18182-1,
  Dicke 0,6 mm, abhängen mit Direktabhängern,
  Abhängehöhe '100'  mm
- befestigen mit bauaufsichtlich zugelassenen
  Befestigungsmitteln
- Dämmschicht aus Holzfasern WF DIN EN 13171,
  Bemessungswert der Wärmeleitfähigkeit max. 0,036
  Dämmschichtdicke 60 mm, einlagig, dicht stoßen,
- Spachtelung Qualitätsstufe Q2,
- Arbeitshöhe der zu bearbeitenden oder zu
  bekleidenden Fläche bis 3,5 m über der Standfläche
  des hierfür erforderlichen Gerüsts.
Menge: 116,000 m2

**8.4.3.7 Zulage Schrägschnitte**
Zulage Schrägschnitte

für vom rechten Winkel abweichende Wandanschlüsse der vorgenannten Unterdecken
Menge: 84,000 m

**8.4.3.8 Zulage Übergang Neigungswechsel**
Zulage Übergang Neigungswechsel

Herstellen des Übergangs zwischen horizontaler Decke zur geneigten Decke.
1 m = Bearbeitung beider Deckenkanten der vorgenannten Unterdecken
incl. Anpassen bzw. zusätzlicher Unterkonstruktion
Menge: 32,000 m

**8.4.3.9 Einbaukasten für Leuchten**
Zulage Einbaukasten für Beleuchung

in vorgenannter 18 mm OSB-Platte und GK F30
Vertiefung ca. 10 x 10 für den Einbau einer Lichtleiste entlang der Fassade herstellen
incl. erforderlicher Unterkonstruktion
Menge: 32,000 m

**8.4.3.10 Torf-Akustik-Platte**
Torf-Alustikplatte auf vorgenannter Unterdecke

- Akustikelemente aus Torffasern
- Anwendungsbereich: Akustikplatte zur Montage an
  Wand- und Deckenflächen, auch für Feuchträume
  geeignet
- Bewerteter Schallabsorptionsgrad nach DIN ISO
  11654 bei direkter Befestigung am Untergrund:
  2 cm: aw=0,5 | 3 cm: aw=0,6 | 4 cm: aw=0,7 | 5 cm:
  aw=0,85
- Gewicht: 1,8 kg/m2 +/- 5 %
- Plattendicke: 20 mm
- Formate: 119,4 x 59,4 cm
- Runde Zuschnitte bis max. 1,2 m Durchmesser
  möglich
- Zuschnitt auf der Baustelle ist mit einem
  Teppichmesser möglich. Die Kanten sind beim
  Zuschnitt auf der Baustelle nicht gefärbt
  Kantenausbildung: stumpf, Kanten sind gefärbt
- Brandverhalten: B-s3, d0 (DIN EN 13501-1), B1 (DIN
  4102)
- Emissionsklasse: M1-zertifiziert für besonders
  niedrige VOC-Emissionen als hoher Standard für
  Raumluftqualität und gesundheitlich unbedenkliches
  Bauen
- Pflanzliches Material: Nachhaltig gewonnene
  Torffasern, zertifiziert nach RPP (Responsibly
  Produced Peat)
- Farben: Farben gemäß Standard-Farbkatalog.
  Farbe: hellbraun bzw. nach Wahl des Architekten
- Direktverklebung der Torf-Akustikplatte auf
  vorgenannter  Gk-Decke mit Montagekleber für die
  Torf-Akustikplatten (1 Tube reicht für ca. 1,5 m2)
Menge: 208,000 m2

**8.4.3.11 Zulage Schrägschnitte**
Zulage Schrägschnitte

für vom rechten Winkel abweichende Wandanschlüsse der vorgenannten Torfplatten
Menge: 124,000 m

**8.4.3.12 Zulage Übergang Neigungswechsel**
Zulage Übergang Neigungswechsel

Herstellen des Übergangs zwischen horizontaler Decke zur geneigten Decke.
1 m = Bearbeitung beider Deckenkanten der Torfplatten
Menge: 52,000 m

**8.4.3.13 Revisionsöffnung 30 x 30 cm**
Revisionsklappe, Rahmen aus Aluminium, mit Füllung aus 12,5 mmGipsplatten und 20 mm Torf-Akustikplatte
Höhe '300'  mm,
Breite '300'  mm,  mit Schnappverschluss, zweiseitige Fangsicherung, für Vorsatzschale.
Menge: 5,000 St

**8.4.3.14 Deckendurchführungen Kabel F30**
Herstellen, Anarbeiten und Anpassen von Deckendurchführungen

- für Kabeldurchführungen
- 1 Stück = Durchführung in OSB-Platte, GK-Platte
  und Torfplatte
Menge: 10,000 St

**8.4.3.15 Deckendurchführungen Kabel**
Herstellen, Anarbeiten und Anpassen von Deckendurchführungen

- für Kabeldurchführungen
- 1 Stück = Durchführung in GK-Platte
  und Torfplatte
Menge: 10,000 St

**8.4.3.16 Lüftungsauslässe bis d 250 mm**
Herstellen, Anarbeiten und Anpassen von Deckendurchführungen

- für Lüftungsauslässe bzw. Einbaustrahler udgl.
- bis D 250 mm
- 1 Stück = Auslass in GK-Platte und Torfplatte
Menge: 25,000 St

**8.4.3.17 Öffnung herstellen Durchm 10 cm Deckenbekl. Gipspl. 2lagig D 20mm F30-A**
STLB-Bau 2024-04 039
Öffnung herstellen, rund, Anschluss umlaufend,

Durchmesser '10' cm,
 Ausführung an Deckenbekleidung aus Gipsplatten, 2-lagig, Bauplatten Typ A, Dicke 20 mm, Feuerwiderstandsklasse F 30 - A DIN 4102-2, Arbeitshöhe der zu bearbeitenden Fläche bis 3,5 m über der Standfläche des hierfür erforderlichen Gerüstes.
Menge: 5,000 St

**8.4.3.18 Vorsatzschale Vorwandinstallation H bis 3,1 m Abst. 225 mm WD 250 mm Alpha w 0,4 UK Stahlblechprofil verz Einfachständerwerk Holzfasern WF D 40mm Gipspl. Baupl.H2 2lagig D 12,5mm D 12,5mm Q2**
STLB-Bau 2025-10 039
Vorsatzschale für Vorwandinstallation, Einbaubereich 1 DIN 4103-1 (Bereiche mit geringer Menschenansammlung),

Höhe Wand bis '3,1' m,

Abstand zwischen Beplankung und Wand bis '225' mm,

Dicke Wand '250' mm,  Schallabsorber DIN EN ISO 11654 Klasse D, bewerteter Schallabsorptionsgrad DIN EN ISO 11654 Alpha w 0,4, Baustoffklasse DIN 4102-1 A2 (nichtbrennbar),
Unterkonstruktion aus verzinkten Stahlblechprofilen DIN EN 14195 und DIN 18182-1, als Einfachständerwerk, CW/UW 50,

Ständerachsabstand '625' mm,
Dämmschicht aus Holzfasern WF DIN EN 13171, Dämmschichtdicke 40 mm, Anwendungsgebiet DIN 4108-10 WTR, einlagig, dicht stoßen,
Beplankung einseitig, aus Gipsplatten DIN 18180 und DIN EN 520, imprägnierte Bauplatten Typ H2,
1. Seite 2-lagig, Dicke 1. Seite 1. Lage 12,5 mm, Dicke 1. Seite 2. Lage 12,5 mm,
Spachtelung Qualitätsstufe Q2,
befestigen mit Schnellbauschrauben DIN EN 14566 und DIN 18182-2.
Menge: 11,000 m2

**8.4.3.19 Torf-Akustik-Platte**
Torf-Alustikplatte auf vorgenannter Vorsatzschale

- Akustikelemente aus Torffasern
- Anwendungsbereich: Akustikplatte zur Montage an
  Wand- und Deckenflächen, auch für Feuchträume
  geeignet
- Bewerteter Schallabsorptionsgrad nach DIN ISO
  11654 bei direkter Befestigung am Untergrund:
  2 cm: aw=0,5 | 3 cm: aw=0,6 | 4 cm: aw=0,7 | 5 cm:
  aw=0,85
- Gewicht: 1,8 kg/m2 +/- 5 %
- Plattendicke: 20 mm
- Formate: 119,4 x 59,4 cm
- Runde Zuschnitte bis max. 1,2 m Durchmesser
  möglich
- Zuschnitt auf der Baustelle ist mit einem
  Teppichmesser möglich. Die Kanten sind beim
  Zuschnitt auf der Baustelle nicht gefärbt
  Kantenausbildung: stumpf, Kanten sind gefärbt
- Brandverhalten: B-s3, d0 (DIN EN 13501-1), B1 (DIN
  4102)
- Emissionsklasse: M1-zertifiziert für besonders
  niedrige VOC-Emissionen als hoher Standard für
  Raumluftqualität und gesundheitlich unbedenkliches
  Bauen
- Pflanzliches Material: Nachhaltig gewonnene
  Torffasern, zertifiziert nach RPP (Responsibly
  Produced Peat)
- Farben: Farben gemäß Standard-Farbkatalog.
  Farbe: hellbraun bzw. nach Wahl des Architekten
- Direktverklebung der Torf-Akustikplatte auf
  vorgenannter  Gk-Vorsatzschale mit Montagekleber
  für die Torf-Akustikplatten (1 Tube reicht für ca. 1,5
  m2)
Menge: 11,000 m2

##### 8.4.4 Deckensegel

**8.4.4.1 Tiefenabsorger Decke 1525 x 1470 mm**
Tiefenabsorger Decke 1525 x 1470 mm

- Tiefenabsorber als Einzelelement,
  hochabsorbierende Wirkung im tieffrequenten
  Bereich.
- Geprüft nach DIN EN ISO 354 / DIN EN ISO 11654 /
  ASTM C423
- Schallabsorptionsgrad nach DIN EN ISO 354 / DIN
  EN ISO 11654: αs = 1,08 bei 160 Hz
- Schallabsorberklasse: E
- abgependelt
- Rahmen: Aluminiumblech 1 mm glatt in Rahmen
  Oberfläche: altweiß matt
- Einlage: Mineralwolle d = 80 mm
  nicht brennbar A2-s1, d0 nach DIN EN 13501-1 101
  mm
- Aufbauhöhe: 101 mm
- Hohlraum: 20 mm rückseitig
- Abstand:
Menge: 2,000 St

**8.4.4.2 Tiefenabsorger Decke 1600 x 1470 mm**
Tiefenabsorger Decke 1600 x 1470 mm

- Tiefenabsorber als Einzelelement,
  hochabsorbierende Wirkung im tieffrequenten
  Bereich.
- Geprüft nach DIN EN ISO 354 / DIN EN ISO 11654 /
  ASTM C423
- Schallabsorptionsgrad nach DIN EN ISO 354 / DIN
  EN ISO 11654: αs = 1,08 bei 160 Hz
- Schallabsorberklasse: E
- abgependelt
- Rahmen: Aluminiumblech 1 mm glatt in Rahmen
  Oberfläche: altweiß matt
- Einlage: Mineralwolle d = 80 mm
  nicht brennbar A2-s1, d0 nach DIN EN 13501-1 101
  mm
- Aufbauhöhe: 101 mm
- Hohlraum: 20 mm rückseitig
- Abstand:
Menge: 1,000 St

**8.4.4.3 Tiefenabsorger Wand 1400 x 2660 mm**
Tiefenabsorger Decke 1500 x 2660 mm

- Tiefenabsorber als Einzelelement,
  hochabsorbierende Wirkung im tieffrequenten
  Bereich.
- Geprüft nach DIN EN ISO 354 / DIN EN ISO 11654 /
  ASTM C423
- Schallabsorptionsgrad nach DIN EN ISO 354 / DIN
  EN ISO 11654: αs = 1,08 bei 160 Hz
- Schallabsorberklasse: E
- mit 20 mm Wandabstand montiert
- Rahmen: Aluminiumblech 1 mm glatt in Rahmen
  Oberfläche: altweiß matt
- Einlage: Mineralwolle d = 80 mm
  nicht brennbar A2-s1, d0 nach DIN EN 13501-1 101
  mm
- Aufbauhöhe: 101 mm
- Hohlraum: 20 mm rückseitig
- Abstand:
Menge: 4,000 St

**8.4.4.4 Tiefenabsorger Wand 1300 x 1470 mm**
Tiefenabsorger Decke 1500 x 2660 mm

- Tiefenabsorber als Einzelelement,
  hochabsorbierende Wirkung im tieffrequenten
  Bereich.
- Geprüft nach DIN EN ISO 354 / DIN EN ISO 11654 /
  ASTM C423
- Schallabsorptionsgrad nach DIN EN ISO 354 / DIN
  EN ISO 11654: αs = 1,08 bei 160 Hz
- Schallabsorberklasse: E
- mit 20 mm Wandabstand montiert
- Rahmen: Aluminiumblech 1 mm glatt in Rahmen
  Oberfläche: altweiß matt
- Einlage: Mineralwolle d = 80 mm
  nicht brennbar A2-s1, d0 nach DIN EN 13501-1 101
  mm
- Aufbauhöhe: 101 mm
- Hohlraum: 20 mm rückseitig
- Abstand:
Menge: 2,000 St

**8.4.4.5 Tiefenabsorger Wand 2300 x 2700 mm**
Tiefenabsorger Decke 2300 x 2700 mm

- Tiefenabsorber als Einzelelement,
  hochabsorbierende Wirkung im tieffrequenten
  Bereich.
- Geprüft nach DIN EN ISO 354 / DIN EN ISO 11654 /
  ASTM C423
- Schallabsorptionsgrad nach DIN EN ISO 354 / DIN
  EN ISO 11654: αs = 1,08 bei 160 Hz
- Schallabsorberklasse: E
- mit 20 mm Wandabstand montiert
- Rahmen: Aluminiumblech 1 mm glatt in Rahmen
  Oberfläche: altweiß matt
- Einlage: Mineralwolle d = 80 mm
  nicht brennbar A2-s1, d0 nach DIN EN 13501-1 101
  mm
- Aufbauhöhe: 101 mm
- Hohlraum: 20 mm rückseitig
- Abstand:
Menge: 1,000 St

**8.4.4.6 Baffel 2700 x 600 x 245 mm**
Tieftonabsorbern

- im Querschnitt U-förmig mit oben angeformter
  Hakenkantung
- Lamellenbreite: 600 mm
- Lamellenhöhe: 245 mm
- Lamelleneinzellängen: 2700 mm
- Material: Aluminium
- Oberfläche: weiß matt
- Perforation: Typ RV-L6 [2,1/4] mit 10 mm
  ungelochtem Rand zu den Abkantungen
- Schallabsorption: Akustikvlies und Mineralwolle
- Die Elemente werden werkseitig mit Stirndeckeln
  geschlossen.
- Schallabsorption (bezogen auf die Sichtseite von
  unten bei B=600mm, H=245mm):

Frequenz  125  250  500  1.000  2.000  4.000  Hz
Alpha s  1,88  1,42  1,13  0,97  0,97  1,09

Unterkonstruktion aus drei Querstreben, welche mit 2 x 2 Gewindestäben von der Decke abgehängt werden.
Menge: 20,000 St

#### 8.5 Sonstiges

**8.5.1 Fahrbares Standgerüst**
Fahrbares Standgerüst

- Fahrbares Standgerüst als Arbeitsgerüst,
  Stahlrohrgerüst DIN 4420, Teil 1, Gruppe II,
  belastbar bis 2 kN/m²
- Höhe der obersten Arbeitslage bis 6,0 m,
- incl. umsetzen Zwischen den Räumen und
  Geschossen
Menge: 2,000 St

**8.5.2 Holzbohlen**
Sperrholzunterkonstruktion 30/250 mm

- in verschiedenen Längen
- für Montage Brüstungskanäle
- zwischen den verstärkten Ständerprofilen direkt
  bzw. mit Stahlwinkel befestigt;
Menge: 20,000 m

**8.5.3 OSB-Verstärkungen 300 x 200 mm**
OSB-Verstärkungen

- Größe B x H: 300 x 200 mm
- aus OSB-Platte 18 mm
- in vorgannten Wänden und Vorsatzschalen
- incl. Anpassen der Unterkonstruktion
- für die Befestigung von Handläufen,
  Hängeschränke, Heizkörpern, Waschtischen
  udgl.
Menge: 4,000 St

**8.5.4 OSB-Verstärkungen 400 x 200 mm**
OSB-Verstärkungen

- Größe B x H: 400 x 200 mm
- aus OSB-Platte 18 mm
- in vorgannten Wänden und Vorsatzschalen
- incl. Anpassen der Unterkonstruktion
- für die Befestigung von Handläufen,
  Hängeschränke, Heizkörpern, Waschtischen
  udgl.
Menge: 4,000 St

**8.5.5 OSB-Verstärkungen 300 x 300 mm**
OSB-Verstärkungen

- Größe B x H: 300 x 300 mm
- aus OSB-Platte 18 mm
- in vorgannten Wänden und Vorsatzschalen
- incl. Anpassen der Unterkonstruktion
- für die Befestigung von Handläufen,
  Hängeschränke, Heizkörpern, Waschtischen
  udgl.
Menge: 38,000 St

**8.5.6 OSB-Verstärkungen 1000 x 500 mm**
OSB-Verstärkungen

- Größe B x H: 300 x 200 mm
- aus OSB-Platte 18 mm
- in vorgannten Wänden und Vorsatzschalen
- incl. Anpassen der Unterkonstruktion
- für die Befestigung von Handläufen,
  Hängeschränke, Heizkörpern, Waschtischen
  udgl.
Menge: 5,000 St

**8.5.7 OSB-Verstärkungen 400 x 400 mm mit Ausschnitt**
OSB-Verstärkungen

- Größe B x H: 400 x 400 mm
- mit Ausschnit 10,5 x 10,5 cm für Tellerventil
- aus OSB-Platte 18 mm
- in vorgannten Wänden und Vorsatzschalen
- incl. Anpassen der Unterkonstruktion
- für die Befestigung von Handläufen,
  Hängeschränke, Heizkörpern, Waschtischen
  udgl.
Menge: 16,000 St

**8.5.8 Acrylfugen**
Anschlussfuge abdichten, innen, mit elastischem Dichtstoff, Basis Acrylatdispersion, weiß, Verhältnis Fugenbreite zu Dichtstofftiefe 1:1.
Menge: 1090,000 m

**8.5.9 Kantenschutzprofil/Eckschutzschiene Alu Schenkel 25/25mm**
STLB-Bau 2025-10 039
Kantenschutzprofil/Eckschutzschiene aus Aluminium, Schenkelmaße 25/25 mm.
Menge: 180,000 m

**8.5.10 Einfassprofil Alu D 12,5mm**
STLB-Bau 2025-10 039
Einfassprofil aus Aluminium, für 12,5 mm dicke Platten.
Menge: 20,000 m

#### 8.6 Stundenlohnarbeiten

**8.6.1 Facharbeiter/-in sämtliche Kosten/Zuschläge**
STLB-Bau 2025-10 091
Stundenlohnarbeiten durch Facharbeiter/-in
der Verrechnungssatz für die jeweilige Arbeitskraft umfasst sämtliche Aufwendungen wie Lohn- und Gehaltskosten, Lohn- und Gehaltsnebenkosten, Zuschläge, lohngebundene und lohnabhängige Kosten, sonstige Sozialkosten, Gemeinkosten, Wagnis und Gewinn.
Menge: 100,000 h
